# Haltestellen
Angebotsaufforderung (GAEB DA XML 3.3, DA83)
Währung: EUR
Erstellt mit: G&W CALIFORNIA PRO, CALIFORNIA PRO V13.1.11, 09.01.2026

## DECKBLATT
V E R D I N G U N G S U N T E R L A G E N
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Bauvorhaben:  Stadtbahn U79, Duisburg - Wanheimerort
  Barrierefreier Bau der Haltestelle Kulturstraße

  Lieferung und Montage der Niederspannungstechnischen- und Nachrichten  technischen Ausrüstung für eine Haltestelle
  (inkl. der Beleuchtungstechnik und der Kabelarbeiten).

Bieter:

(Firmenstempel)  Im Weiteren AN genannt

Auftraggeber:
  Duisburger Verkehrsgesellschaft AG
  Bungertstraße 27
  47053 Duisburg
  Im Namen und Auftrag der Stadt Duisburg
  Im Weiteren AG  genannt

## ENS_NT_Kabel_KTS
Datum: 09.01.2026

*Hinweis: Vorbemerkung*
Leistungsbeschreibung

Lieferung und Montage der Niederspannungstechnischen- und Nachrichtentechnischen Ausrüstung für eine Haltestelle (inkl. der Beleuchtungstechnik und der Kabelarbeiten).

Projekt:  Haltestelle Kulturstraße

Ausführungsort:  Duisburg

Auftraggeber:  Duisburger Verkehrsgesellschaft AG
  Bungertstr. 27
  47053 Duisburg
  Im Auftrag der Stadt Duisburg

Erstellt durch:  IE-T Herrn Seidel,
  Tel.:01511 4570264
  E-Mail: seidel@dvv.de

  IE-N Herrn Jansen
  Tel.: 0203 6044275
  0175/1187621
  E-Mail: jansenpi@dvv.de

____________________________________________________

Vorbemerkung

1.  Ausführungsbeschreibung

1.1  Allgemein

  Im Rahmen der Ausbaumaßnahmen an den Straßenbahnstrecken der Stadtbahnlinie U79 in Duisburg wird die auf dem Deckblatt benannte Haltestelle barrierefrei ausgebaut. Gegenstand dieser Ausschreibung sind die Lieferung, Montage und betriebsfertige Herstellung der Verteilungen für die Niederspannungs- und Beleuchtungstechnik sowie die Energiekabel für Erdungs- und Beleuchtungsanlagen im Bereich der Haltestelle.

  Darüber hinaus umfasst die Ausschreibung die Errichtung und Installation der nachrichtentechnischen Anlagen, insbesondere Videoüberwachungsanlagen (Kameras) und elektroakustische Anlagen (ELA), einschließlich aller hierfür erforderlichen Komponenten, Leitungen, Befestigungen und Anschlussarbeiten.

  Sämtliche im Leistungsverzeichnis beschriebenen Leistungen beinhalten alle zur vollständigen, funktions- und betriebsfähigen Ausführung notwendigen Nebenleistungen. Für alle Kabel und Leitungen ist Kupfer als Leitermaterial einzusetzen. Die Ausführung hat gemäß den einschlägigen gesetzlichen Bestimmungen, technischen Regelwerken und den Vorgaben des Auftraggebers zu erfolgen.

1.2  Bestehende Anlage, Anlagenaufbau

  Die Versorgung mit elektrischer Energie erfolgt durch den örtliche VNB jeweils über einen Kabelverteilerschrank (KVZ) bzw. Schalthaus.
Alle hierfür erforderlichen Planwerke werden zur Genehmigung dem AG vorgelegt.
  Die Kabel für die Haltestelle sind in bauseits vorhandene Kabelschutzrohre DN 110 und M 63 einzuziehen und in den Holmen der Schutzdächer sowie bei den Beleuchtungsmasten bis zur Anschlussstelle (Mastklappe) weiterzuführen.
  Die Lichtmaste werden in bauseitige Köcherfundamente eingesetzt. Die Montage der Beleuchtung wird je nach Vorgabe des Ausführungsplans, auch an sogenannten gem. Masten, wie z.B. DFI, Fahrleitungsmaste u.s.w. erfolgen.

  Das erforderliche Öffnen und Schließen von Kabelschächten (mit entsprechen- dem Werkzeug) zum Einziehen der Kabel, sowie die Sicherungsmaßnahmen für die offenen Schächte sind im Einheitspreis mit zu berücksichtigen und werden nicht gesondert vergütet. Die Kabelverteilerschränke werden Bauseits gestellt, möchte der AN die Bestückung des Schrankes in der Werkstatt vornehmen sind diese Kosten in den EP mit einzukalkulieren. Die entsprechenden Schalttafel sind bei AG abzuholen.

1.3  Bauzeit

Der Bau der Haltestelle erfolgt im Rahmen des Bahn- und Straßenbaus innerhalb eines Zeitraumes von ca. 6 Monaten. Eine detaillierte Terminplanung ist zum jetzigen Zeitpunkt noch nicht möglich. Aufgrund der erforderlichen Terminabstimmung aller beteiligten Gewerke, ist die Teilnahme an Baubesprechungen mit einzukalkulieren. Bestehen für einzelne Komponenten Lieferzeiten von mehr als sechs Wochen, so sind diese im Angebot anzugeben.

Der Baustart erfolgt voraussichtlich Ende Mai 2026
Die Herstellung der Bahnsteige erfolgt Bauabschnittsweise.

1.4  Schutzart, Schutzmaßnahmen und technische Vereinbarungen

  Als Schutzmaßnahme wird der Schutz durch Abschalten im TT- System (VDV507) realisiert. Die angeschlossenen Verbraucher im Oberleitungsbereich haben die Schutzklasse 2 oder werden über sog. 'Bahn FI/LS' Schalter gem. DIN VDE 0115 bzw. VDV 509 an das speisende Niederspannungsnetz angeschlossen. Die HES ist über eine Spannungsbegrenzungseinrichtung (VLD) mit den Bahnrückleiter verbunden. Alle Reihenklemmen sind als schraublose Käfigzugfederklemmen (z.B. Wago Cage Clemp) auszuführen. Die Abgangsklemmen sind als schraublose Käfigzugfeder- Installationsetagenklemmen  mit N- Trennschlitten und N Sammelschiene, PE- Anschluss über Hutschiene inkl. die erforderlichen N- und PE- Klemmen zur Montage auf Hutschienen komplett zu liefern, einzubauen und betriebsfertig anzuschließen.

Alle Leitungsschutzschalter müssen ein Schaltvermögen von mind. 6 kA haben. LS- Schalter, Wechselstromausführung Un 230/400V (z.B. ABB System pro M compact mit Klemmtechnik)  nach DIN VDE 0641 Teil 11 für Leitungsschutz, Einbautiefe 70mm, Aufschnappbar auf Hutschiene nach DIN EN 50022. Funktionsbeschreibung des Signalkontakt/ Hilfsschalterblock  (1Ö,1S): Es erfolgt nur eine Meldung, wenn der Schutzschalter durch ein Fehler ausgelöst hat, nicht wenn durch Hand Betätigung der Schalter ein- oder ausgeschaltet wurde.
Durch drücken der orangefarbenen Reset-Taste erfolgt die Quittierung des Ausgelöstsignals. Der Meldeausgang der Einrichtung ist als Ruhestromprinzip als Sammelstörung auf die Meldetrennklemmen (nach Vorgabe des AG) der Verteilung zu führen.

1.5  Kurzschließ- und Überwachungseinrichtung

Die Kurzschließeinrichtung begrenzt die maximal auftretende Berührungsspannung zwischen Bahnerde und Schutz- und Betriebserde auf 120V DC. Hierzu ist eine auf Halbleiterbasis arbeitende Spannungssicherung einzusetzen.
Folgende Eigenschaften müssen wenigstens erreicht werden:

Ansprechwert:  100 V + 20 V DC
  polaritätsunabhängig

Stoßbelastbarkeit, bei der die Sicherung nach Unterschreiten des Schwellwertes wieder sperrt. :  20 x 200 A 8 / 20 µs

Kurzschlussbelastbarkeit:  9 kA²s

Zur Überwachung der Spannungssicherung ist ein Stromrelais mit einem Ansprechwert von 15 A DC (polaritätsunabhängig) und einer Kurzschlussbelastbarkeit von 9 kA²s vorzusehen.
Das Stromrelais oder ein Hilfsrelais speichern die Meldung „Ansprechwert erreicht“ bis zum manuellen Rücksetzen über eine Quittiertaste die ebenfalls Bestandteil der Überwachungs- einrichtung ist. Über eine Prüftaste kann der Stromrelaisausgang überbrückt werden um Meldungen zu simulieren.
Die Anschlüsse für die Bahn- sowie die Schutz- und Betriebserde sind als Gewindebolzen M16 auszuführen.
Der Meldeausgang der Einrichtung ist auf einen Eingang der Meldetrennklemmen der Verteilung zu führen.

1.6  Anbindung Netzleittechnik

Die Übertragung und der Empfang der Meldung-/ Steuerbefehle erfolgt über Meldetrennklemmen. Alle Meldungen sind auf Meldetrennklemmen in der Verteilung zu führen und betriebsfertig anzuschließen.

1.7  Unfallverhütung

Das Aufstellen der Stahlrohlichtmaste und die Montage der Mastleuchten inkl.  das Einziehen der Kabel erfolgt, in unmittelbarer Umgebung im öffentlichen Straßenraum und zum Gleis- und Fahrleitungsbereich der Straßenbahnlinie. Diesen Streckenabschnitt passieren die Züge Tagsüber wenn erforderlich nur zu Transportzwecken.

Neben den einschlägigen Unfallverhütungsvorschriften DGUV V1 und DGUV V3, sind die Unfallverhütungsvorschriften der BG-Bahnen DGUV V73 und DGUV V77 unbedingt einzuhalten. Für die Arbeiten im Gleisbereich der Straßenbahn ist außerdem die entsprechende Dienstanweisung beachten. Den Anweisungen des Betriebs-/ Bahnpersonals ist Folge zu leisten.

Prüfung und Dokumentation

Die Verteilungen sind zu dokumentieren (Stromlaufplan, Stückliste und Aufbauplan zweifach auf Papier DIN A4 und einfach auf Datenträger im Auto- CAD 2010 DWG oder DXF Format).
Die Stromlaufpläne sind rechtzeitig vor Baubeginn zusammen mit Aufbauplänen für die Verteilungen dem Auftraggeber zur Genehmigung vorzulegen. Die Prüfung und Inbetriebsetzung gemäß VDE 0100 / 600 erfolgt, für jede einzeln fertiggestellte Haltestelle, gemeinsam mit dem Auftraggeber und ist ebenfalls durch den Auftragnehmer auf Datenträger zu dokumentieren. Die Dokumentation umfasst: Kabellisten mit Messprotokoll im EXCEL-Format mit Bezeichnung der Kabelnummer, Stromkreisnummer, Kabelweg, Kabeltyp, Kabellänge, Ziel, Schleifen- widerstand und Isolationswiderstand. Die Kabel werden mit  Kabelkennzeichnung mit Kennzeichnungshalter dauerhaften beschriftet. Der Kennzeichnungshalter schützt die Beschriftung zuverlässig vor Feuchtigkeit, Beschädigungen und UV-Strahlen. Die transparenten Profile können mit Beschriftungsbänder oder passenden Plastiketiketten beschildert werden.

1.8  Abnahme und Aufmaß

  Die im Leistungsverzeichnis aufgeführten Mengen sind nicht maßgeblich für die Abrechnung. Die Abrechnung erfolgt auf der Grundlage eines mit der Bauleitung gemeinsam durchgeführten Aufmaßes. Die Inbetriebsetzung der einzelnen Anlagenteile erfolgt jeweils nach Abnahme durch die Bauleitung.

1.9  Baustelleneinrichtung

Es wird keinerlei Baustelleneinrichtung gestellt.
Alle Verpackungen, Materialreste und sonstigen Abfälle sind durch den AN auf eigene Kosten zu entsorgen.
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
### 1 Haltestelle Kulturstr. ENS

#### 1.1 Niederspannungsverteilung

**1.1.1 Niederspannungsverteilung**
Niederspannungsverteilung

Isolierstoffgekapselte, schutzisolierte Niederspannungs-Schaltanlage in
Kastenbauform für Wandaufbau als Energie Schaltgerätekombination
(PSC) nach DIN EN 61439-1/-2 in Schutzklasse II anschlussfertig ausgeführt. Die Anforderungen aller in der Schaltanlage eingebauten Baugruppen sind entsprechend den Normen und Anforderungen nach DIN EN 61439-1/-2 (Kennzeichnung der Schaltgerätekombination z.B. mit Hersteller, ggf. Typenbezeichnung, Herstellerdatum und die Normbezeichnung der zutreffenden Schaltgerätekombination) sowie das Anbringen des CE-Zeichens mit der CE-Konformitätserklärung zu bescheinigen.
Das Schaltanlagensystem Mi 1000 ist geeignet für Innenräume und die geschützte Installation im Freien nach DIN VDE 0100 Teil 737. Die Kastenunter- teile und Deckel bestehen aus schlagfestem Polycarbonat, halogen- und silikonfrei, im Farbton Farbe RAL 7035 (Unterteile) und transparent (Deckel). Die Deckelverschlüsse sind mit Schnellverschlüssen für Werkzeugbetätigung ausgerüstet. Bereiche die für elektrotechnische Laien zugänglich sein dürfen sind mit Deckeltüren für Handbetätigung ausgerüstet.
Der Werkstoff des Mi-Systems ist auf UV- Beständigkeit geprüft und für den Einsatz bei direkter Sonneneinstrahlung geeignet, und erfüllt die Anforderungen an das Brennverhalten gem. DIN VDE 0471 Teil 2 Glühdrahtprüfung 750°C und eine maximale Wasseraufnahme von 10mg nach DIN 53473.
Die Sammelschienenverbindungen sind wartungsfrei ausgeführt. Alle Hauptsammelschienensysteme sind in den Endfeldern so ausgeführt, dass eine spätere Erweiterung mit einem Gehäuse gleicher Bauart ohne Bohrarbeiten möglich ist.
Nach Öffnen der Gehäusedeckel sind alle eingebauten Betriebsmittel, die von elektro- technischen Laien bedient werden müssen, mit einer geschlossener Berührungsschutzabdeckung aus Kunststoff mit werkzeugbetätigten Verschlüssen, berührungssicher abgedeckt.
Die Kabeleinführung erfolgt über geeignete Kabeleinführungen von unten und/oder oben. Zur Befestigung der Energie-Schaltgerätekombination (PSC) am Baukörper ist diese mit Montageschienen oder mit einem stabilen, verzinkten Montagerahmen ausgerüstet.
Technische Daten:
  Bemessungsbetriebsspannung AC 230/400 V,
  Nennsteuerspannung AC 230 V DC 24 V,
  N-Trennklemme bis: 16 mm²,
  PE-Klemme bis: 16 mm²,
  Farbton: RAL 7035,
  teilweise mit Kabeleinführungsstutzen,
  Schraubsicherungselemente: Neozed,
mit Sicherungseinsätze/-zubehör, komplett verdrahtet, mit Reihenklemmen, Zuleitung von unten, Ableitung nach unten.
Alle Einbauten sind kompl. als Isolierstoffkastenverteiler zu liefern,  auf einer Montageplatte (1100mmx1300mm) zu montieren und anzuschließen. (Vortext).

Fabrikat der Planung:
Gustav HENSEL GmbH & Co. KG/  Typ: Mi  SKII, IP65
oder gleichwertig.
Angebotenes Fabrikat: _____________

Hersteller:
Schutzart :
Breite : ______________mm
Höhe :  ______________mm
Tiefe :  ______________mm
Menge: 1,000 St

**1.1.2 Zählerplatz**
Zählerplatz für EHZ mit Hausanschlusstrenner NH00,

sind nach DIN V VDE V 0603-5 sowie E DIN 43870
Teil 1-A1 bis Teil 3-A1 auszuführen.
Die Verdrahtung des Zählerplatzes entspricht DIN 43870-3.
Im unteren Anschlussraum des Zählerplatzes ist vor jedem
Zähler eine selektive Überstromschutzeinrichtung (z. B. ein
SH-Schalter) vorzusehen.
Klemmstein 5 x 35mm² und SH-Schalter zur Aufnahme
eines Drehstromzählers, plombierbar und verdrahtet gem.
TAB des VNB.

Fabrikat der Planung: SH Schalter ABB S750 DR
oder gleichwertig.
Angebotenes Fabrikat: _____________
Menge: 1,000 St

**1.1.3 Sicherungslasttrenner 3-pol.**
Sicherungslasttrenner dreipol. D02 (MNIZED) berührungs-

geschützt gem. DGUV-V3 inkl. Sicherungseinsätze 35 A,
Passhülsen und Schubladentechnik, mit Abgangsklemme
(bis 5x10mm²) liefern, in Verteilung einbauen und anschließen.
Fabrikat der Planung: ABB ILTS-E3,
oder gleichwertig.
Angebotenes Fabrikat: _____________
Menge: 1,000 St

**1.1.4 Sicherungslasttrenner 1-pol.**
Sicherungslasttrenner einpol. D02 (MNIZED)

berührungsgeschützt gem. DGUV-V3 inkl. Sicherungseinsätze 35 A,
Passhülsen und Schubladentechnik, mit Abgangsklemme
(bis 10mm²) liefern, in Verteilung einbauen und anschließen.
Fabrikat der Planung: ABB ILTS-E1,
oder gleichwertig.
Angebotenes Fabrikat: _____________
Menge: 1,000 St

**1.1.5 Leitungsschutzschalter 10 A 1-pol.**
Leitungsschutzschalter 10 A Charakteristik B 230V AC

1-pol. mit Signalkontakt (Öffner) und Abgangsklemme
gem. Vorbemerkungen 3x1,5 - 4 mm², liefern, in
Verteilung einbauen und anschließen.
Fabrikat der Planung: ABB S201S-B10 (2CDS 251 002 R0105)
Signal:S2C-S/HS 6R (2CDS 200922 R0001),
oder gleichwertig.
Angebotenes Fabrikat: _____________
Menge: 5,000 St

**1.1.6 Leitungsschutzschalter 13 A 1-pol.**
Leitungsschutzschalter 13 A Charakteristik B 230V AC

1-pol. mit Signalkontakt (Öffner) und Abgangsklemme
gem. Vorbemerkungen 3x1,5 - 4 mm², liefern, in
Verteilung einbauen und anschließen.
Fabrikat der Planung: ABB S201S-B13 (2CDS 251 002 R0135)
Signal:S2C-S/HS 6R (2CDS 200922 R0001),
oder gleichwertig.
Angebotenes Fabrikat: _____________
Menge: 11,000 St

**1.1.7 Leitungsschutzschalter 16 A 1-pol.**
Leitungsschutzschalter 16 A Charakteristik B 230V AC

1-pol. mit Signalkontakt (Öffner) und Abgangsklemme
gem. Vorbemerkungen 3x1,5 - 4 mm², liefern, in
Verteilung einbauen und anschließen.
Fabrikat der Planung: ABB S201S-B16 (2CDS 251 002 R0165)
Signal:S2C-S/HS 6R (2CDS 200922 R0001),
oder gleichwertig.
Angebotenes Fabrikat: _____________
Menge: 8,000 St

**1.1.8 Installationsschütz**
Installationsschütz mit 4 Schließern, und Hilfsschalter

(1S/1Ö), 230 V AC-1 16 A Spulenspannung 230 V,
liefern, in Verteilung einbauen und anschließen.
Fabrikat der Planung: ABB ESB 24-40 V
oder gleichwertig.
Angebotenes Fabrikat: _____________
Menge: 2,000 St

**1.1.9 Multfunktionsrelais**
Digital einstellb. Multifunktions-Stromstoß-Schaltrelais

8 Stromstoß- oder 8 Relais-Funktionen über LC-Display wählbar
beim Schalten von 230V = Kontaktschaltung im Nulldurchgang
Montage auf Tragschiene DIN-EN 61075 TH35,
1 Teilungseinheit = 18mm breit, 58mm tief,
Kontakte: 1+1 Schließer potenzialfrei, Kontaktabstand: 0,5mm.
Versorgungsspannung: wie örtliche Steuerspannung,
galvanisch getrennt von den Kontakten
UniversalSteuerspannung: 8 bis 230V UC
Nennschaltleistung: 16A/250V AC
Stand-by- Verlust: 0,03–0,4 Watt
Einschaltdauer: 100%
Erfüllte Normen: EN 61000-6-3, EN 61000-6-1, EN 60669
Fabrikat der Planung:  Eltako / Typ:ESR12DDX-UC
oder gleichwertig
Angebotenes Fabrikat: _____________
Menge: 2,000 St

**1.1.10 Gruppenschalter/Handschalter I-0-II**
Gruppenschalter I-0-II (Hand-0-Automatik) zum Ansteuern

der Beleuchtungsschütze als Reiheneinbaugerät liefern,
in Verteilung einbauen und anschließen.
Fabrikat der Planung: ABB E214
oder gleichwertig
Angebotenes Fabrikat: _____________
Menge: 2,000 St

**1.1.11 Überspannungsableiter als Kombiableiter**
Modularer Überspannungsableiter als Kombiableiter

Ableiter Typ 1 + Typ 2 nach EN 61643-11, 4-poliger,
modularer, steckbarer Kombi-Ableiter für 230/400 V-
TT- und TN(C)-S-Systeme, Breite 8TEmit Fernmeldekontakt über Wechsler bei defekter und / oder fehlender
Steckeinheit. Der Einbau der Schutzeinrichtungen erfolgt
im nicht plombierten Teil der Kundenanlage, liefern, in
Verteilung einbauen und anschließen.
Energetische Koordination nach DIN EN 62305-4
Fabrikat der Planung: DEHN + SöHNE / Typ: DV M TT 255 FM
oder gleichwertig.
Angebotenes Fabrikat: _____________
Menge: 1,000 St

**1.1.12 Steckdose als Reiheneinbaugerät**
Steckdose 2-pol. + PE, 230V/16 A als Reiheneinbaugerät

liefern, in Verteilung einbauen und anschließen.
Fabrikat der Planung: ABB M1175
oder gleichwertig.
Angebotenes Fabrikat: _____________
Menge: 1,000 St

**1.1.13 RC- Kombination**
RC- Kombination 6 µF/15k,1W Keramik lasiert, 450V

zum Einbau in die Verteilung als Schutzbeschaltung
gegen Gleichfehlerströme gem. VDE 0115 Teil 3 liefern,
in Verteilung einbauen und anschließen.
Menge: 1,000 St

**1.1.14 Fi/ LS**
FI/LS-Schalter (RCBOs)

bieten Personen- und Sachschutz sowie einen Schutz vor elektrisch gezündeten Bränden gemäß DIN VDE 0100-410 und DIN VDE 0100-530. Sie gewährleisten Schutz von Einphasenstromkreisen gegen Überlast und Kurzschlussströme, Schutz bei sinusförmigen Wechselströmen und pulsierenden Strömen mit glattem Gleichfehlerstrom-Anteil von bis zu 6 mA gegen Erde. Sowie Fehlerschutz (Schutz bei indirektem Berühren), zusätzlichen Schutz (mit IΔn ≤ 30 mA) und Brandschutz (mit IΔn ≤ 300 mA). Sie erfüllen die Produktnormen IEC/EN 61009-1 (VDE 0664-20), IEC/EN 61009-2-1 (VDE 0664-21).

Einsatzgebiete sind Haushalts-, Gewerbe- und Industrieanwendungen. Das umfangreiche Zubehörsortiment bietet Ihnen alles, was Sie für Ihre Installationsaufgaben benötigen. Zahlreiche Zulassungen machen den DS201 fit für den weltweiten Einsatz.
Bemessungsschaltvermögen nach IEC/EN 61009 Icn = 6 kA.
RCBO DS201 A Typ A ist 1-polig geschützt (LS), 2-polig schaltend.
Menge: 3,000 St

**1.1.15 Bahn FI/LS Schalter**
FI/LS- Kombination

für den Einsatz im Bereich von Gleichstrombahnen Fehlerstrom-Schutzschalter mit Sicherungsautomat FI/LS (RCBO) in Anlehnung an E DIN VDE 0664-200 (VDE 0664-200), DIN EN 62423 (VDE 0664-40), DIN EN 61009-1 (VDE 0664-20) Anhang G bzw. DIN EN 60947-2 (VDE 0660-101) und gemäß VDV Schrift 509 "Einsatz von Fehlerstrom(FI)-Schutzschaltungen in elektr.  Energieanlagen von Gleichstrom Nahverkehrsbahnen "Typ B allstromsensitiv geeignet zum Abschalten von Ausgleichsströmen (DC) zwischen dem öffentlichen Netz und dem Gleichstromnetz der Bahn. Stoßstromfestigkeit: 3.000 A bzw. 5.000 A (4polig, 30 mA, selektiv) Bemessungsschaltvermögen: 10 kA AC (Außenleiter), 6 kA AC/DC polaritätsunabhängig (Neutralleiter).
Auslösecharakteristik: B Bemessungsstrom: In 32 A
Bemessungsfehlerstrom: Idn mit 30 mA
Polzahl:  4polig (DS254N-UC)
Bemessungsspannung Un: 230/400 V AC
Schaltstellungsanzeige FI- oder LS-Fehlerauslösung durch
Position der Schaltknebel. Anbaumöglichkeit für: Hilfsschalter
(1 W); Signalkontakt/Hilfsschalter (1 W; Funktion S/H umschaltbar),
Arbeitsstromauslöser 12...60 V AC/DC, 110...415 V AC, 110...250 V DC. Aufnahme von Kennzeichnungsschildern und von Betätigungssperre liefern in der Verteilung einbauen und anschließen.
Fabrikat der Planung: ABB FI/LS DS 254 N-UC 2CDR274568R1327
oder gleichwertig
Angebotenes Fabrikat: _____________
Menge: 3,000 St

**1.1.16 Potentialschutzeinrichtung**
Potentialschutzeinrichtung

für offene Erdung gem. 1.4 u. 1.5
Vorbemerkungen bestehend aus Spannungssicherung,
Stromrelais und Kipprelais, Prüf- und Quitiertaste, sowie allen
erforderlichen Klemmen und Einführungen liefern, in Verteilung
gegen 400 V Bereich geschottet, einbauen und anschließen.
Fabrikat der Planung: ESN Bahngeräte GmbH,
Typ:8901/Art.Nr. 240123
oder gleichwertig.
Angebotenes Fabrikat :
Typ:
Hersteller: __________
Schutzklasse : ______
Breite : _____________mm
Höhe :  _____________mm
Tiefe :  _____________mm
Menge: 1,000 St

**1.1.17 Potentialausgleichsschiene V2A**
Potentialausgleichsschienen (V2A)

für den Schutz und
Funktionspotentialausgleich nach DIN VDE 0100
Teil 410/540 und den Blitzschutz-Potentialausgleich
nach DIN EN 62305-3 (VDE 0185-305-3), gegen Selbstlockern der Schrauben gesichert, liefern, einbauen und
betriebsfertig anschließen inkl. vorgegebener Beschriftung (witterungsbeständig), Schriftfeldgröße: 29x 8 mm
Ausführung:
– mit Federring
– Isolator UP (duroplastisch, rot) mit Gewinde M10
– UV-stabilisiert und halogenfrei
Fabrikat der Planung: DEHN + SÖHNE Art.-Nr.:472229
oder gleichwertig.
Angebotenes Fabrikat: _____________
Menge: 3,000 St

**1.1.18 Meldetrennklemmen Zugfeder Reihenklemmen**
Meldetrennklemmen 1-pol. Zugfeder Reihenklemmen kompl

zur Aufnahme von 2 x 2 Einzeladern bis 6,0mm² liefern, in
Verteilung einbauen und anschließen.
Fabrikat der Planung: Wago
Angebotenes Fabrikat: _____________
Menge: 40,000 St

**1.1.19 Meldetrennklemmen Zugfeder Reihenklemmen**
Meldetrennklemmen 1-pol. Zugfeder Reihenklemmen kompl

zur Aufnahme von 2 x 2 Einzeladern bis 2,5mm² liefern, in
Verteilung einbauen und anschließen.
Fabrikat der Planung: Wago
Angebotenes Fabrikat: _____________
Menge: 40,000 St

#### 1.2 Mantelleitung/ Beleuchtung

**1.2.1 Lichtmastsicherungskasten**
Sicherungskasten EK480 mit Überspannungsableiter

DEHNcord L 3P 275 SO LTG
zum Schutz für LED-Mastleuchten
Mit Schutz der Steuerphase
Möglichkeit zur Abschaltung der Leuchte im Falle eines Defekts
sowie zusätzlich integrierte getrennte optische Defektanzeige
für Versorgungsspannung und Steuerphase
Höchste Dauerspannung: 275 V ac
Schutzpegel: <= 1,5 kV
Nennableitstoßstrom (8/20): 5 kA
Gesamtableitstoßstrom (8/20): 20 kA
Folgestromlöschfähigkeit [N-PE]: 100 A eff
Max. netzseitiger Überstromschutz: 16 A gG
Max. Laststrom AC: 10 A
Energetische Koordination nach DIN EN 62305-4
mit Ableitern der Red/Line-Familie
Abmessung Kasten: 277x80x67 mm
Schutzart: IP54 nach DIN VDE 0470
Schutzklasse: II

Fabrikat: DEHN
Typ: SK EK480 G2S-2d LM DCOR
Art.-Nr.: 900443
oder gleichwertig.
Menge: 6,000 St

**1.2.2 Konischer Stahlrohrlichtmast**
Konischer Stahlrohrlichtmast Lichtpunkthöhe 5 m

nach DIN EN 40 für Mastaufsatzleuchte konisch,
rund, Stahl längsnahtverschweißt, feuerverzinkt nach
DIN EN ISO 1461, mit einer Zinkschicht von 70 bis 80 µm
Mastzopf 76 x 130 mm mit Erdstück (Kabeleinführung
seitlich),  Korrosionsschutzmanschette aus PVC und Mastkantenschutz. Eingrabtiefe 80 cm mit Mastklappe und Gerätetragschiene. kompl. liefern, und in gepflasterte Haltestelle in
bauseitiges Fundament einsetzen. Streufreien Sand
liefern und einbringen, Boden verfüllen, verdichten inkl.
Oberflächenwiederherstellung
Farbe : RAL: 7004 (pulverbeschichtet)
Menge: 2,000 St

**1.2.3 Mastaufsatz/ansatzleuchte**
LIQ 50N-AB2L-LR/4600-740 6G1 ET 7815840

LED-Aufsatz- und Ansatzleuchte der nächsten
Generation mit klarer Linienführung und attraktiver
Silhouette. Mit Leistungsreduzierung über
Steuerphase. Die Montage an Wände ist über separat
zu bestellendes Zubehör möglich. In MLT-Ausführung
(Multi-Lens- Technologie), bestehend aus
hocheffizienten, UV- und temperaturbeständigen
Linsensystemen in Vierfachanordnung.
Mit asymmetrisch breit strahlender Lichtstärkeverteilung.
Zur flexiblen Anpassung an
kundenspezifische Beleuchtungsaufgaben stehen
weitere Abstrahlcharakteristiken zur Verfügung. Der
nachträgliche Einbau einer rückseitigen /
seitlichen Abschirmung ist als separat zu
bestellendes Zubehör möglich. Leuchtenlichtstrom
und Lichtfarbe fest eingestellt, mit
Lichtstromkonstanthaltung am Ende der Lebensdauer
(CLO). LED-System bestehend aus 6 MLT-LED-Modulen
mit jeweils 4 LED. Bemessungslichtstrom 4600 lm,
Bemessungsleistung 32 W, maximale
Leuchten-Lichtausbeute 144 lm/W. Lichtfarbe
neutralweiß, ähnlichste Farbtemperatur (CCT) 4000
K, allgemeiner Farbwiedergabeindex (CRI) Ra > 70.
Farborttoleranz (initial MacAdam) < 5 SDCM.
Mittlere Bemessungslebensdauer Lclo(tq 25 °C) =
100.000 h. Die Lichtquelle ist entsprechend der
Ökodesign-Anforderungen (VO (EU) 2019/2020)
austauschbar. Der Bemessungslichtstrom der Leuchte
kann mittels App und NFC (Near Field Communication)
um 50% reduziert werden. Im Auslieferungszustand
sind 100% des Bemessungslichtstroms eingestellt.
Leuchtenkörper aus Aluminium-Druckguss.
Drehpunkt aus UV- und witterungsbeständigem ASA.
Leuchtenkörper (Primärfarbe) und Drehpunkt
(Zusatzfarbe) farblich abgesetzt. Primärfarbe
anthrazit (DB 703), Zusatzfarbe silbergrau (RAL
9006). Mit Metalleffekt, hochwetterfest. Die
Befestigungselemente sind in Gehäusefarbe
beschichtet. Werkzeuglos, mittels
Kniehebelverschluss zu öffnende VG-Raum-Abdeckung
aus Aluminium-Druckguss. Der E-Block kann
werkzeuglos entnommen werden. Die austauschbare
Abdeckscheibe aus wärmebehandeltem
Einscheiben-Sicherheitsglas ist mit vier
Befestigungselementen aus Edelstahl sicher am
Leuchtengehäuse befestigt. Die Abdeckung ist mit
einer langlebigen, UV-beständigen
Polyurethan-Dichtung ausgestattet. Seewetter
geeignete Beschichtung auf Anfrage. Schutzklasse
(EN 61140): II, Schutzart (DIN EN 60529): IP66,
Stoßfestigkeitsgrad nach IEC 62262: IK08. Mast auf
Anfrage erhältlich. Windangriffsfläche fw 0.110 m².
Gewicht: 6.9 kg. Mit angeschlossener, 8000 mm
langer Zuleitung. Mit elektronischem Betriebsgerät,
schaltbar. Betriebsgerät gemäß DALI-2-Standard (EN
62386). Das Betriebsgerät ist entsprechend der
Ökodesign-Anforderungen (VO (EU) 2019/2020)
austauschbar. Leuchte mit einstellbarem
Leuchtenlichtstrom, Reduzierung bis zu 50%, mittels
App und NFC (Near Field Communication).
Stoßspannungsfestigkeit Differential Mode / Common
Mode: 6 kV / 10 kV. Das Produkt erfüllt die
grundlegenden Anforderungen der anwendbaren
EU-Richtlinien und des Produktsicherheitsgesetzes
und trägt die CE- Kennzeichnung. Zusätzlich ist die
Leuchte durch eine unabhängige Prüfstelle
ENEC-zertifiziert.

0801MGK/50-76-3 fvz 26
50045415
Mast für Mastaufsatzleuchten, gerade, konisch.
Rundes Stahlrohr, längsnahtgeschweißt.
Lichtpunkthöhe 5 m, Mastzopf Ø 76 mm x 130 mm.
Farbe eisenglimmer (DB 703).
Zusatz: Ceag Überwachungsbaustein V-CG-S 4-400W
liefern, montieren und betriebsfertig anschließen.

oder vergleichbar.
Menge: 10,000 St

**1.2.4 T-Aufsatz 180° versetzt f. zwei Ansatzleuchten**
Mastausleger Doppelausleger 180° Mastaufsatz

aus geschweißtem, feuerverzinktem Stahlrohr zur Montage von
2 Ansatzleuchten. Für Maste mit Mastzopf Ø 76 mm.
Tragstutzen Ø 60 x 200 mm, Neigungswinkel 10°. mit Kunststoffabdeckung ähnlich RAL 7032, kieselgrau . Befestigung am Mast
mittels 2 x 3 montierten Innensechskantschrauben M 8x12
(SW 4 mm) aus Edelstahl liefern, auf dem Kunststofflichtmast
montieren und anschliessen.
Farbe : RAL: 7004  (pulverbeschichtet)
Fabrikat : Trilux  TOC 10106874

oder gleichwertig
Angebotenes Fabrikat: ____________
Menge: 2,000 St

**1.2.5 Wandbefestigung**
Wandbefestigung kpl

Dekorative Wandbefestigung aus Aluminiumguss.
Mit 4 Befestigungslöchern Ø 10mm, versenkt. Senkung Ø 21mm, Tiefe 12mm.
Tragstutzen Ø 42 mm x 100 mm. Neigungswinkel 10°.
Farbe anthrazit, mit Metalleffekt, hochwetterfest, (ähnlich DB 703).
Seewetter geeignete Beschichtung auf Anfrage.
Geeignet für Leuchten der Baureihen Jovie, Viacon A und Viatana A. In Kombination mit Viatana A ist ein Reduzierstück Viatana ZR/42 erforderlich. Die Kombination mit einer Leuchte der Baureihe Jovie erfordert einen Mastansatz Jovie A Z MB D42 26.

Die Lieferung erfolgt ohne Befestigungsmaterial.
oder gleichwertig.
Angebotenes Fabrikat: ______________________
Menge: 6,000 St

**1.2.6 Reduzierstück für Mastzopf**
Reduzierstück aus Edelstahl.

Für Mastzopf Ø 60 mm.
0970/60 Reduzierstück liefern und montieren.
Fabrikat der Planung: Trilux
TOC: 2223400

oder gleichwertig
Angebotenes Fabrikat: ____________
Menge: 6,000 St

**1.2.7 Beleuchtungsmessung**
Kontrollmessung und Protokollierung

nach Errichtung der Beleuchtungsanlage sind insbesondere die Beleuchtungsstärke und die Gleichmäßigkeit festzustellen:
-  der Beleuchtungsanlagen bei Normalbetrieb;
- der Sicherheitsbeleuchtung in den Achsen der Rettungswege.
Die Beleuchtungsstärke sollte möglichst auf dem Boden, jedoch
nicht höher als 20 cm darüber gemessen werden. Sie darf sich auf
vergleichbare Teilbereiche beschränken und ist vorwiegend entlang
den Bahnsteigkanten und Zugängen durchzuführen. Für die Mittelwertbildung erfolgt die Messung in 1-m-Raster.
Die erforderlichen Grundriss mit Eintragung der Haltestelle der
Messpunkte und der Beleuchtungsanlage werden durch den AG
als CAD zur Verfügung gestellt.
Menge: 1,000 LE

**1.2.8 Sicherheitslichtgerät**
Sicherheitslichtgerät / Zentralbatteriesystem

gem. EN 50171 zur Versorgung von Sicherheitsleuchten 230V / 216V AC/DC. Geeignet für Sicherheitsbeleuchtungsanlagen gem. DIN VDE 0100-560, DIN EN 50172 und DIN V VDE 0108-100. Mit automatischer Prüfvorrichtung und Einzelleuchtenüberwachung mit individueller Zustands- und Namensanzeige pro Leuchte im Steuerteil in Verbindung mit systemgebundenen EVG / LED Versorgungsmodul einschließlich Überwachungsbaustein ohne zusätzliche Datenleitung.
Gemäß ISO 9001 entwickelt, gefertigt und geprüft. Freie Programmierung der Schaltungsart jeder einzelnen Sicherheitsleuchte mit systemgebundenen EVG / LED Versorgungsmodul oder Überwachungsbaustein im Steuerteil des Zentralbatteriesystems ohne zusätzliche Steuerleitung zu den Leuchten. Mischbetrieb innerhalb eines Stromkreises von Dauerlicht, geschaltetem Dauerlicht und Bereitschaftslicht.
Bestehend aus:
Mikroprozessor Steuerteil mit transportablen Prüfbuch und Konfigurationsspeicher auf Speicherkarte (patentiertes Verfahren) und bidirektionalen CG-S - Busanschluss basierend auf LONWorks Ò - Technologie.
Ladeeinrichtung mit separatem Batterie Control Modul und Ansteuerung von Lademodulen zur normgerechten Aufladung der Batterie über den Charge Control Bus mit alternierender Zuschaltung der Lademodule bei Erhaltungsladung.
1 Stück Stahlblech-Standschrank mit hermetisch voneinander getrenntem Elektronik- und Batterieschrank, Elektronik- und Batterieschrank mit Vollblechtür, geeignet zur Aufnahme von Batterien bis 14Ah,
Nennbetriebsdauer:  1 h
Wiederaufladezeit:  12 h
Systemkompaktschrank mit Platzreserve für den Ausbau auf maximal 12 Endstromkreise, jedoch maximal 3 variablen Stromkreisbaugruppen.
Bestückt mit:
Rangierverteiler für maximal zwei abgesicherte Batterie und Netzabgänge zu Unterstationen. Anschlussquerschnitt 35mm².
Nachstehende Endstromkreise anschlussfertig vorverdrahtet auf Dreistock-Installationsklemmen mit Zugfederanschluss, N-Trennklemme 4mm² (AWG 11) und PE Anschluss

4 Stück freiprogrammierbaren Endstromkreisen mit STAR-Technologie 3A Nennstrom, Sicherungswert 5 A, Einzelumschaltung (Netz / Batterie) pro Stromkreis (typische Umschaltzeit: 450 ms), separate Absicherung AC / DC, permanente Überwachung der AC - Sicherung, Servicetaster zur Sofortanalyse, 20 Leuchten überwachbar, DC – Betrieb bei einpoligen Erdschluss gewährleistet

Abmessungen:
H=1000mm, B=600mm, T=300mm,
Schutzart: IP 21, Schutzklasse I,
Kabeleinführung von oben,
Türanschlag rechts, Doppelbartschließung
Außenlackierung: Struktur Pulverlack (Epoxi-Polyester),
Farbton: RAL 7035 lichtgrau.

1 Stück Externes CEAG 3-PM-IO Modul
1 Stück Programmierung und Einweisung
1 Stück OGiV-Blockbatterie 8,5 Ah / C10 1,8V/Z, 20°C 216V
(incl. 25% Alterungsreserve gem. EUROBAT und DIN EN 50 171)
liefern im KVZ einbauen und anschließen.
Fabrikat der Planung: Ceag Zentralbatteriesystem ZB-S3 C3

oder gleichwertig
Angebotenes Fabrikat: _____________
Menge: 1,000 St

**1.2.9 Schaltschranklüftung**
Schaltschranklüftung Verdrahtung Montage inkl. Thermostat

mit Drehrichtungskontrolle und die unten aufgeführten
Komponenten liefern, in Verteilung, im KVZ für das Sicherheitslichtgerät einbauen und betriebsfertig anschließen.
Fabrikat der Planung: Rittal
- TopTherm Filterlüfter  Bestell-Nr. SK 3237.100
-  Austrittsfilter m. Filtermatte  Bestell-Nr. SK 3237.200
-  Strahlwasserhaube (IP65)  Bestell-Nr. SK 3237.080
oder gleichwertig
Angebotenes Fabrikat: _____________
Menge: 1,000 St

**1.2.10 Schaltschrankheizung**
Schaltschrankheizung ohne Lüfter mit Thermostat und Hygrostat

zur Regelung der Heizung. Als Signalgeber für die Überwachung
der Schaltschrankheizung ist wird Temperaturregler eingesetzt.
Anschlussklemmleiste mit Zugentlastung, Flexible Montage auf
senkrechter oder waagerechter 35 mm Tragschiene nach
EN 50 022 auf der Montageplatte.
Bemessungsbetriebsspannung 230 V,1~ 50Hz, die unten aufgeführten Komponenten liefern, im KVZ für das Sicherheitslichtgerät
einbauen und betriebsfertig anschließen.
Fabrikat der Planung: Rittal
- Heizung Bestell-Nr.  SK 3105.320
- Thermostat Bestell-Nr.  SK 3110.100
- Hygrostat Bestell Nr.  SK 3118.100

oder gleichwertig
Angebotenes Fabrikat: _____________
Menge: 1,000 St

**1.2.11 Mantelleitung NYY-3x2,5mm²**
Mantelleitung NYY-J 3 x 2,5mm²

in Teillängen liefern,
in vorhandene Kabelschutzrohre, einziehen einführen
und anschließen.
Menge: 100,000 m

**1.2.12 Mantelleitung NYY-J 3x4mm²**
Mantelleitung NYY-J 3 x 4mm²

in Teillängen liefern,
in vorhandene Kabelschutzrohre, einziehen einführen
und anschließen.
Menge: 1200,000 m

**1.2.13 Mantelleitung NYY-J 5x4xmm²**
Mantelleitung NYY-J 5x 4mm²

in Teillängen liefern,
in vorhandene Kabelschutzrohre, einziehen einführen
und anschließen.
Menge: 850,000 m

**1.2.14 Mantelleitung NYY-J 1 x 70mm²**
Mantelleitung NYY-J 1 x 70mm²

in Teillängen liefern,
in vorhandene Kabelschutzrohre einziehen, einführen
und anschließen.
Menge: 500,000 m

**1.2.15 Mantelleitung NYY-O 1 x 70mm²**
Mantelleitung NYY-O 1 x 70mm²

in Teillängen liefern,
in vorhandene Kabelschutzrohre einziehen, einführen
und anschließen.
Menge: 50,000 m

**1.2.16 Fernmeldekabel A-2Y(L)2Y 10x2x0,8**
Fernmeldekabel Typ A-2Y(L)2Y 10x2x0,8mm²

liefern/ verlegen,
im KVZ einführen, nach Vorgabe zur NLT auflegen,
prüfen und betriebsfertig anschließen.
Menge: 10,000 m

**1.2.17 Erdungsanschlusspunkt**
Erdungsanschlusspunkt

zum Anschluss von Erdungskabel bis
70mm² an Stahlkonstruktionsteil herstellen inkl. Material montieren.
Menge: 20,000 St

**1.2.18 Erdungsanschlusspunkt KS (V2A)**
Erdungsanschlusspunkt

zum Anschluss von Erdungskabel
bis 70 mm² an Stahlkonstruktionsteil liefern und montieren.
Schraubenausführung: inkl. Flachrundschraube M10x30 mm,
(KS-Schraube: NIRO (V2A), Werkstoffklemme NIRO (V2A).
Fabrikat: DEHN + SÖHNE Art.- Nr.: 377 005 und 301 009
Rd: 6-10 mm oder gleichwertig.
Angebotenes Fabrikat: _____________
Menge: 2,000 St

**1.2.19 Tiefenerder inkl. Anschlussfahne**
Tiefenerder

zum Errichten von Erdungsanlagen
für Ableitungen. Anschlussfahnen gerichtet für den
Anschluss der Ableitungen an die Erdungsanlage;
aus korrosionsfestem Edelstahl NIRO (V4A)inkl.
Schutzkappe für Anschlussfahnen
Merkmale:
– keine Querschnittsverdickung an der Kupplungsstelle
– selbstschließende Kupplung
– Korrosionsbeständigkeit
– vereinfachte Lagerhaltung und Transportmöglichkeit
– je nach örtlichen Bodenverhältnissen universell anwendbar
– konstante Widerstandswerte
– einfache Einbringung mit Vibrationshammer
Schutzkappe zum Aufstecken auf Runddrähte oder Bänder
als auffällige Kennzeichnung (wie nach DIN 18014 gefordert)
und gleichzeitigem Unfallschutz während der Bauphase.
Zu erreichender Widerstandswert 3 Ohm inkl. Messprotokoll.
Dehn & Söhne
Art.Nr.:620 902
 oder gleichwertig
Der EP muss mit einer Länge von 10m Kalkuliert werden.

Angebotenes Fabrikat: _____________
Menge: 2,000 St

**1.2.20 Mehr/Minderkosten je Meter für den zuvorbeschribenen Tiefenerder**
Menge: 18,000 m

**1.2.21 Kabelverschraubung M50**
Kabelverschraubung M50

IP 66/67 m. Zugentlastung für
ungeschützte Installation im Freien, kieselgrau m.
Gummi Neoprenring aus Polyamid.
Gewindegröße M50 inkl. Gegenmutter liefern und in
der Bodenplatte vom KVZ montieren.
Fabrikat: Hensel  Typ AKM 50

oder gleichwertig
Angebotenes Fabrikat: _____________
Menge: 1,000 St

**1.2.22 Kabelverschraubung M25**
Kabelverschraubung M25

IP 65 für ungeschützte Installation
im Freien, kieselgrau m. Gummi Neoprenring aus Polyamid
Gewindegröße M25 inkl. Gegenmutter liefern und in der
Bodenplatte vom KVZ montieren.
Fabrikat/ Typ :_____________
Menge: 35,000 St

**1.2.23 Kabelverschraubung M32**
Kabelverschraubung M32

IP 65 für ungeschützte Installation
im Freien, kieselgrau m. Gummi Neoprenring aus Polyamid
Gewindegröße M32 inkl. Gegenmutter liefern und in der
Bodenplatte vom KVZ montieren.
Fabrikat/ Typ :_____________
Menge: 15,000 St

**1.2.24 Kunststoffkabelmarker**
Kunststoffkabelmarker

transparent, unbeschriftet, Montageart:
Kabelbindermontage, alle Kabeldurchmesser inkl. Kabelbinder
u. d. vorgegebenen Beschriftung (witterungsbeständig), Schriftfeldgröße: 29x 8 mm liefern und einbauen.
Fabrikat: PHOENIX CONTACT,  Art.- Nr.: KMK 4 - 1005305

oder gleichwertig.
Angebotenes Fabrikat: _____________
Menge: 55,000 St

#### 1.3 Stundenlohnarbeiten a) Der Stundenlohnabrechnung wird für die gesamte Bauzeit das bei der Angebotsabgabe geltende Preisrecht zugrunde gelegt. b) Die im Leistungsverzeichnis angegebenen Mengenansätze sind unverbindlich. Vergütet werden nur tatsächlich ausgeführte und an erkannte Leistungen. c) Die Ausführung von Stundenlohnarbeiten nach Räumung der Hauptbaustelleneinrichtung kann der Auftragnehmer nicht ablehnen Eine gesonderte Vergütung für dann evtl. anfallende Mehrkosten erfolgt nicht. d) Die Gestellung und der Betrieb von Kleingeräten und Werkzeugen sind durch die Zuschläge zu den Tariflöhnen abgegolten. e) Vorhaltekosten für Geräte, die zur Baustelleneinrichtung gehören und sich auf der Baustelle befinden, werden nicht gesondert vergütet, einschl. Feuerlöscher. f) In die Stundenlohnkosten sind alle Auslösen, Schmutzzulagen, Trennungsentschädigungen, Unterkunftsgelder, Reisekosten, Wochenendheimfahrten, Unternehmerzuschläge, Arbeitsüberwa chung und sonstige tarifliche, außertarifliche und betriebsinterne Vergütungen mit einzurechnen. g) Sofern Stundenlohnarbeiten außerhalb der normalen Arbeitszeit angeordnet sind ( Normalarbeitszeit ist Montag bis einschl. Samstag von 06,00 - 20,00 Uhr ), werden folgende Zuschläge gefordert:

TextComplement Bidder 60 Yes:
  ComplCaption: Normale Überstunden:
  ComplBody: '..........'
  ComplTail: Prozent

TextComplement Bidder 61 Yes:
  ComplCaption: Nachtarbeit (22.00-6.00 Uhr)
  ComplBody: '..........'
  ComplTail: Prozent

TextComplement Bidder 62 Yes:
  ComplCaption: Sonn- und Feiertag:
  ComplBody: '..........'
  ComplTail: Prozent

**1.3.1 Monteurstunden auf Nachweis**
Monteurstunden auf Nachweis

Die schriftliche Genehmigung ist vor Beginn der
Arbeiten bei der Bauleitung einzuholen, einschl. aller
Nebenkosten, wie Auslösung, Fahrgeld, Zuschläge usw.
Menge: 60,000 h

**1.3.2 Helferstunden auf Nachweis**
Helferstunden auf Nachweis

Die schriftliche Genehmigung ist vor Beginn der
Arbeiten bei der Bauleitung einzuholen, einschl. aller
Nebenkosten, wie Auslösung, Fahrgeld, Zuschläge usw.
Menge: 50,000 h

### 2 NT Haltestellenausrüstung Kulturstraße.

*Hinweis: Auszuführende Leistungen nach Art und Umfang*
Auszuführende Leistungen nach Art und Umfang

Gegenstand dieser Ausschreibung sind die Arbeiten zur Anpassung der Nachrichtentechnischen Verkabelung und die Nachrichtentechnische Ausrüstung der Haltestelle Kulturstraße
Hierzu zählen:

- FM Anbindung der Haltestelle an die NT-Streckenkabel
- FM Anbindung, Lieferung und Montage der Videokameras (VIDEO)
- FM Anbindung Fahrkartenautomat (FAA)
- FM Anbindung, Lieferung und Montage der Lautsprecher in den Wetterschutzeinrichtungen (WSE)
- FM Anbindung Dynamisches Fahrgastinformationssystem (DFI)&(DAG)

Die Abrechnung erfolgt nach den tatsächlich gelieferten Materialien bzw. den tatsächlich ausgeführten Arbeiten. Grundlage sind hier die vom Auftraggeber anerkannten Aufmaße. Alle Positionen des Leistungsverzeichnisses sind als Komplettpositionen zu verstehen. Sämtliche Kosten zur Erweiterung des Netzes/FM-Kabelnetz, z.b. für Maschinen, Werkzeuge, Bereitstellung /Montage / Demontage von Hilfsmitteln, Absperrungen; Sicherungsmaßnahmen, Transportfahrzeuge, Montagehilfen, tarifliche Zuschläge, Zuschläge für Arbeiten außerhalb der tariflichen Arbeitszeit und Bauleitung sind in die Preise einzurechnen.

Der Auftragnehmer (AN) ist verpflichtet, sämtliche, ihm vom Auftraggeber (AG) übergebenen Unterlagen zu prüfen und falls erforderlich, mit der Örtlichkeit zu vergleichen und sich über die Arbeitsbedingungen an Ort und Stelle zu unterrichten. Alle Baumaße müssen in der Örtlichkeit genommen und überprüft werden.

Werden bei der Prüfung Fehler oder Mängel festgestellt, sind sie der zuständigen Stelle des Auftraggebers unverzüglich mitzuteilen. Nachforderungen, welche auf eine Unterlassung dieser Unterrichtung zurückzuführen sind, werden nicht anerkannt.

Unvorhersehbare Arbeiten, die nicht in der Ausschreibung berücksichtigt wurden, sind dem Auftraggeber unverzüglich mitzuteilen und bedürfen vor der Ausführung dessen Zustimmung. Die Abrechnung der Stundenlohnarbeiten erfolgt nach den in diesem Leistungsverzeichnis vom Auftragnehmer ausgewiesenen Stundensätzen.

Sämtliche Beschriftungen wie z.B. für die Kabel und Baugruppen sind in ausreichender Menge zu liefern, nach Vorgabe des AG dauerhaft zu beschriften und zu befestigen.

Es besteht die Möglichkeit, sich die Baumaßnahme vor Erstellung des Angebotes  bei einem Ortstermin anzusehen.

Ansprechpartner:

Herr Jansen
Telefon: 0203/604-4275
Mobil: 0175/1187621
e-mail: jansenpi@dvv.de

Die Massen- und Längenangaben sind überschläglich ermittelt. Für die
Montage ist vom AN eine detaillierte Massenermittlung durchzuführen.
Grundlage der Abrechnung ist ein gemeinsames Aufmaß ohne
Berücksichtigung des Verschnitts.

Am Ende der Arbeiten ist eine Abnahme gemeinsam mit dem AG
durchzuführen.

Ausführungszeitraum: 05/2026 - 10/2026

#### 2.1 Kabelverteilerschrank

**2.1.1 Kabelverteilerschrank - KVZ (SLG)**
Kabelverteilerschrank - KVZ Sicherheitslichtgerät (SLG)

Fabrikat Alamtec, Typ 7114

Gehäuse aus GfK, lackiert ähnlich RAL 7035;
Oberfläche mit witterungs- und UV- beständigem
Zweikomponentenlack; durchschlagfest;
verrottungs- und termitenfest; weitestgehend beständig
gegen chemische Einwirkungen; geschlossener Korpus;
mit Regendach mit allseits 25 mm Überstand
Abmessung: H 1350 x B 1425 x T 500 mm
Schutzart IP 54
ausgerüstet mit:
1 St. Kunststoff-Montageplatte; Abmessung: 1130 x 1s4345 x 5 mm
2 St Türfeststeller
4 St. Belüftungs-Rosetten (IP54) in den Seitenwänden
(je 2 Stück links unten und rechts oben)
1 St. Türverschluss: Schwenkhebelschloss für einen Profilhalbzylinder
40 mm Gesamtlänge; Dreipunktverriegelung;
mit einem witterungsbeständigem Schwenkgriff aus Polyamid;
Schubstangen und Schließbleche aus Edelstahl.
1 St. Beleuchtung mit Türkontaktschalter
Rittal Standardleuchte SZ 4138.140 oder gleichwertig
Die Gleichwertigkeit ist nachzuweisen.
Abmessungen: BxHxT: 452mm x 117mm x 50mm
Bemessungsbetriebsspannung: 230 V, 1~, 50 Hz
Leistungsaufnahme: 14 W
Ausstattung (elektrisch):
Vorschaltgerät: Magnetisches Vorschaltgerät
Leuchtmittel: Leuchtstofflampe, Sockel G13
Schutzklasse: I (schutzgeerdet)
Anschlussmöglichkeiten: Türpositionsschalter
Anschlussmöglichkeiten: Einspeisung über Steckverbinder
Bemessungsstoßspannungsfestigkeit Phase gegen Erde:
1000 V AC
Bemessungsstoßspannungsfestigkeit Phase gegen Phase:
500 V AC

Hersteller/Fabrikat
Beleuchtungseinheit: ____________________________

Hersteller/Fabrikat
Türkontaktschalter: ____________________________

1 St. Schaltplantasche, Kunststoff DIN A4
1 St. Türkontaktschalter „Alarm“
(wie bereits zur Anschaltung der Beleuchtung angeboten)

liefern, und auf vorhandenen/im Bereich der Haltestelle Kulturstraße
vom Tiefbauunternehmer bereits gesetzten Kunststoffsockel montieren.
(incl. Montagematerial)
Sämtliche Datenblätter der gelieferten/montierten Zubehörteile und Maßskizzen des Kabelverteilerschrankes sind dem Angebot beizulegen.

Fabrikat Alamtec, Typ 7114
oder gleichwertig
Die Gleichwertigkeit ist nachzuweisen.

Hersteller/Fabrikat
Kabelverteilerschrank: ______________________________
Menge: 1,000 St

**2.1.2 Kabelverteilerschrank - KVZ (ENS)**
Kabelverteilerschrank - KVZ Stromversorgung (ENS)

Fabrikat Alamtec, Typ 7158

Gehäuse aus GfK, lackiert ähnlich RAL 7035;
Oberfläche mit witterungs- und UV- beständigem
Zweikomponentenlack; durchschlagfest;
verrottungs- und termitenfest; weitestgehend beständig
gegen chemische Einwirkungen; geschlossener Korpus;
mit Regendach mit allseits 25 mm Überstand
Abmessung: H 1350 x B 1800 x T 550 mm
(inklusive separatem EVU-Teil)
Schutzart IP 54
ausgerüstet mit:
1 St. Kunststoff-Montageplatte; Abmessung: 1130 x 1345 x 5 mm
3 St Türfeststeller
4 St. Belüftungs-Rosetten (IP54) in den Seitenwänden
(je 2 Stück links unten und rechts oben)
1 St. Türverschluss: Schwenkhebelschloss für zwei Profilhalbzylinder (EVU seitig)
1 St. Türverschluss: Schwenkhebelschloss für einen Profilhalbzylinder
(Doppeltür ENS seitig)
40 mm Gesamtlänge; Dreipunktverriegelung;
mit einem witterungsbeständigem Schwenkgriff aus Polyamid;
Schubstangen und Schließbleche aus Edelstahl.
2 St. Beleuchtung mit Türkontaktschalter
Rittal Standardleuchte SZ 4138.140 oder gleichwertig
Die Gleichwertigkeit ist nachzuweisen.
Abmessungen: BxHxT: 452mm x 117mm x 50mm
Bemessungsbetriebsspannung: 230 V, 1~, 50 Hz
Leistungsaufnahme: 14 W
Ausstattung (elektrisch):
Vorschaltgerät: Magnetisches Vorschaltgerät
Leuchtmittel: Leuchtstofflampe, Sockel G13
Schutzklasse: I (schutzgeerdet)
Anschlussmöglichkeiten: Türpositionsschalter
Anschlussmöglichkeiten: Einspeisung über Steckverbinder
Bemessungsstoßspannungsfestigkeit Phase gegen Erde:
1000 V AC
Bemessungsstoßspannungsfestigkeit Phase gegen Phase:
500 V AC

Hersteller/Fabrikat
Beleuchtungseinheit: ____________________________
Hersteller/Fabrikat
Türkontaktschalter: ____________________________

1 St. Schaltplantasche, Kunststoff DIN A4
1 St. Türkontaktschalter „Alarm“
(wie bereits zur Anschaltung der Beleuchtung angeboten)

liefern, und auf vorhandenen/im Bereich der Haltestelle Kulturstraße
vom Tiefbauunternehmer bereits gesetzten Kunststoffsockel montieren.
(incl. Montagematerial)
Sämtliche Datenblätter der gelieferten/montierten Zubehörteile und Maßskizzen des Kabelverteilerschrankes sind dem Angebot beizulegen.

Fabrikat Alamtec, Typ 7158
oder gleichwertig
Die Gleichwertigkeit ist nachzuweisen.

Hersteller/Fabrikat
Kabelverteilerschrank: ______________________________
Menge: 1,000 St

**2.1.3 Kabelverteilerschrank - KVZ (NT)**
Kabelverteilerschrank - KVZ Nachrichtentechnik (NT)

Fabrikat Alamtec, Typ 7114

Gehäuse aus GfK, lackiert ähnlich RAL 7035;
Oberfläche mit witterungs- und UV- beständigem
Zweikomponentenlack; durchschlagfest;
verrottungs- und termitenfest; weitestgehend beständig
gegen chemische Einwirkungen; geschlossener Korpus;
mit Regendach mit allseits 25 mm Überstand
Abmessung: H 1350 x B 1425 x T 500 mm
Schutzart IP 54
ausgerüstet mit:
1 St. Kunststoff-Montageplatte; Abmessung: 1130 x 1345 x 5 mm
2 St Türfeststeller
4 St. Belüftungs-Rosetten (IP54) in den Seitenwänden
(je 2 Stück links unten und rechts oben)
1 St. Türverschluss: Schwenkhebelschloss für einen Profilhalbzylinder
40 mm Gesamtlänge; Dreipunktverriegelung;
mit einem witterungsbeständigem Schwenkgriff aus Polyamid;
Schubstangen und Schließbleche aus Edelstahl.
1St. Beleuchtung mit Türkontaktschalter
Rittal Standardleuchte SZ 4138.140 oder gleichwertig
Die Gleichwertigkeit ist nachzuweisen.
Abmessungen: BxHxT: 452mm x 117mm x 50mm
Bemessungsbetriebsspannung: 230 V, 1~, 50 Hz
Leistungsaufnahme: 14 W
Ausstattung (elektrisch):
Vorschaltgerät: Magnetisches Vorschaltgerät
Leuchtmittel: Leuchtstofflampe, Sockel G13
Schutzklasse: I (schutzgeerdet)
Anschlussmöglichkeiten: Türpositionsschalter
Anschlussmöglichkeiten: Einspeisung über Steckverbinder
Bemessungsstoßspannungsfestigkeit Phase gegen Erde:
1000 V AC
Bemessungsstoßspannungsfestigkeit Phase gegen Phase:
500 V AC

Hersteller/Fabrikat
Beleuchtungseinheit: ____________________________

Hersteller/Fabrikat
Türkontaktschalter: ____________________________

1 St. Schaltschrankheizung (ohne Lüfter)
Rittal Schaltschrankheizung SK 3105.360 oder gleichwertig
Die Gleichwertigkeit ist nachzuweisen.
Dauerheizleistung bei Tu = 10°C: 86-100 W
Bemessungsbetriebsspannung 110-240V AC, 50/60 Hz
Abmessungen: BxHxT: 90mm x 165mm x 75mm
Lieferumfang: PTC-Heizung mit Schnell-Anschlussklemme und
Befestigungsmaterial

Hersteller/Fabrikat
Schaltschrankheizung: ____________________________

1 ST. Rittal Temperaturregler für Schaltschrankheizung SK 3110.000
oder gleichwertig
Die Gleichwertigkeit ist nachzuweisen.
Hersteller/Fabrikat
Temperaturregler: _____________________________
1 St. Schaltplantasche, Kunststoff DIN A4
1 St. Türkontaktschalter „Alarm“
(wie bereits zur Anschaltung der Beleuchtung angeboten)
2 St. Schwenkrahmen; 19“; mit jeweils 22HE; 3 cm nach hinten versetzt;
1 x links /1 x rechts montiert
1 St. Schaltschranklüfter ca. 180 m³/h inkl. Austrittfilter und Temperaturregler

Hersteller/Fabrikat
Schaltschranklüfter: _____________________________

liefern (Siehe Pos. Lieferung und Transport)

Sämtliche Datenblätter der gelieferten/montierten Zubehörteile und Maßskizzen des Kabelverteilerschrankes sind dem Angebot beizulegen.

Fabrikat Alamtec, Typ 7114
oder gleichwertig
Die Gleichwertigkeit ist nachzuweisen.

Hersteller/Fabrikat
Kabelverteilerschrank: ______________________________
Menge: 1,000 St

**2.1.4 Lieferung und Transport KVZ (NT)**
Lieferung und Transport KVZ (NT)

Lieferung des neuen NT KVZ zum DVG Betriebshof Grunewald (Betriebshof Grunewald / Düsseldorfer Straße 377 / 47055 Duisburg). Abholung und Transport eines durch den AG vorausgestatteten KVZ

Diesen KVZ ist zur Haltestelle Kulturstraße zu liefern
und auf dem vom Tiefbauunternehmer bereits gesetzten Kunststoffsockel zu montieren. (incl. Montagematerial)
Menge: 1,000 St

**2.1.5 Erdungsanschlusspunkt**
Erdungsanschlusspunkt

Erdungsanschlusspunkt zum Anschluss von Erdungskabel bis
70mm² an Stahlkonstruktionsteil herstellen inkl. Material montieren.
Menge: 6,000 St

**2.1.6 Erdungsanschlusspunkt KS (V2A)**
Erdungsanschlusspunkt KS (V2A)

Erdungsanschlusspunkt zum Anschluss von Erdungskabel
bis 70 mm² an Stahlkonstruktionsteil liefern und montieren.
Schraubenausführung: inkl. Flachrundschraube M10x30 mm,
(KS-Schraube: NIRO (V2A), Werkstoffklemme NIRO (V2A).
Fabrikat: DEHN + SÖHNE Art.- Nr.: 377 005 und 301 009
Rd: 6-10 mm oder gleichwertig.
Angebotenes Fabrikat: _____________
Menge: 6,000 St

**2.1.7 Sockel für Kabelverteilerschrank -KvZ (NT + SLG)**
Sockel für Kabelverteilerschrank -KVZ  (NT und SLG)

Schaltschranksockel  Kunststoff für Kabelverteilerschrank
zum Einbau ins Erdreich, mit Revisionsklappe
Fabrikat Alamtec, Typ 7114

zur Baustelle liefern nach Herstellervorgabe zusammenbauen und zum Einbau ins Erdreich an das Tiefbauunternehmen übergeben.
Menge: 2,000 St

**2.1.8 Sockel für Kabelverteilerschrank -KvZ (ENS)**
Sockel für Kabelverteilerschrank -KVZ  (ENS)

Schaltschranksockel  Kunststoff für Kabelverteilerschrank
zum Einbau ins Erdreich, mit Revisionsklappe
Fabrikat Alamtec, Typ 7158

zur Baustelle liefern nach Herstellervorgabe zusammenbauen und zum Einbau ins Erdreich an das Tiefbauunternehmen übergeben.
Menge: 1,000 St

**2.1.9 Flanschplatte liefern/einbauen**
Flanschplatte Metall vorgeprägt; Gr.5; IP66;
Ausführung: Kabelverschraubung
Länge: 149mm; Breite: 534mm

liefern und in den Bodenplatten der KvZ`s einbauen.
(incl. Montagematerial)
Fabrikat: Rittal SZ 2563.100 oder gleichwertig.

Hersteller / Fabrikat:

________________________
Menge: 7,000 St

**2.1.10 Kabelverschraubungen liefern/einbauen**
Die gelieferten und eingebauten Flanschplatten müssen
nach Vorgabe AG wie folgend beschrieben mit
Kabelverschraubungen versehen werden:

12 St. M20
23 St. M25
Menge: 1,000 LE

**2.1.11 Aufbau Montageplatte KvZ Almatec Typ 7114**
Aufbau Montageplatte KVZ Almatec Typ 7114

Eine in einem Kabelverteilerschrank/Klemmenverzweiger
(KVZ NT) vom Typ 7114 Almatec bereits eingebaute Kunststoff-
Montageplatte soll gemäß Vorgabe des AG bestückt und
verdrahtet werden.

Lieferung, Montage und Verdrahtung der folgend
aufgeführten Komponenten:

4m Verdrahtungskanal 60mm x 60mm (BxH); grau; PVC;
hart;
mit Bodenlochung:
Fabrikat OBO LK4 N 60060 oder gleichwertig

2m Verdrahtungskanal 80mm x 60mm (BxH); grau; PVC;
hart;
mit Bodenlochung;
Fabrikat OBO LK4 N oder gleichwertig

1,5m Profilschiene; Material: Stahl; Oberfläche:
tauchfeuerverzinkt;
gelocht;

2St. 2m Tragprofilschiene/Hutschiene 35x7,5mm für die
folgend aufgeführten Komponenten.

16St. Dreistockklemme

Schirmleiter-/Durchgangs-/ Durchgangsklemme
2,5 mm², mit Beschriftungsträger für Tragschine:
Fabrikat WAGO 280-547 oder gleichwertig

Kleinmaterial (Leistenbezeichnung/Klemmenbezeichnungen;
Endklammern Art.-Nr. 249-116; Brücken Art.-Nr. 280-402)

2St. Schutzkontaktsteckdosen mit Klappdeckel
(Montage auf Tragprofilschiene/Hutschiene)
Fabrikat Hager SN017 oder gleichwertig

Hersteller/ Fabrikat:

______________________

DFI Klemmen:

2St. Schraublose Endklammer 10mm
Fabrikat WAGO 249-117 oder gleichwertig

18St. 4-Leiter-Durchgangsklemme
Fabrikat WAGO 280-633 oder gleichwertig

3St. Abschluss- und Zwischenplatte
Fabrikat WAGO 280-314 oder gleichwertig

6St. Schraublose Endklammer 6mm
Fabrikat WAGO 249-116 oder gleichwertig

12St. Doppelstockklemme/ Durchgangsklemme
Fabrikat WAGO 280-519 oder gleichwertig

4St. Abschluss- und Zwischenplatte
Fabrikat WAGO 280-340 oder gleichwertig

______________________

Verdrahtungsmaterial zum Anschluss/Verschaltung der
Schukosteckdosen,  der im KvZ zu montierenden Heizung
und Schranklüfter incl. den Thermostaten, zwei
Türpositionsschaltern und Netzanschluss der
NLT-Technik)

4m Rittal Kabelschlauch SZ 2590.000 oder gleichwertig
Innendurchmesser 48mm

Hersteller/ Fabrikat:

______________________

6St. Rittal Kabelschlauchhalter
für Rittal Kabelschlauch SZ 2590-000 oder gleichwertig

Hersteller/ Fabrikat:

______________________

Montage/Verdrahtung einer Schaltschrankheizung
Montage/Verdrahtung Thermostat für die
Schaltschrankheizung
Montage/Verdrahtung Thermostat für den
Schaltschranklüfter
Drehrichtungskontrolle Schaltschranklüfter

Sämtliche Montagematerialien
Menge: 1,000 LE

**2.1.12 DIN-Schienen-Modul DRM45**
DIN-Schienen-Modul DRM45

DIN Schienen-Module DRM45, Kunststoff
Hutschienen Rangierfeld für ein Steckplatz RJ45;
integrierte Schirmabnahme, für
35-mm-Standard-Hutschienen nach DIN EN 50022  ein
geschirmtes RJ45-Anschlussmodul der Kategorie 6,
geschirmt mit EMV Schirmhaube, Staubschutzkappe,
Trägerplatte

liefern und montieren

Es sind vorzugsweise Komponenten der Fa. Reichle &
De-Massari oder gleichwertig zugelassen.
Die Gleichwertigkeit ist nachzuweisen.

Hersteller/ Fabrikat:

______________________
Menge: 6,000 St

**2.1.13 Stromlaufplan/Klemmenanschlussplan erstellen/liefern**
Entsprechend der internen Verdrahtung/Anschluss der elektrischen Geräte wie Heizung, Lüfter, Thermostate, Klemmleistenbelegung der
Zuleitungen und Hinweis auf die anzuschließenden
nachrichtentechnischen Gewerke durch den AG einen
Stromlaufplan/Klemmenanschlussplan erstellen und
liefern

Alle Daten im PDF Format.
Menge: 1,000 LE

#### 2.2 Kabelarbeiten Kupferkabel

**2.2.1 LSA+ Montagewanne liefern/ einbauen**
LSA+ Montagewanne liefern/ einbauen

Montagewanne liefern und in den NT KVZ einbauen. LSA-M: Montagewanne für 5 Anschluss- oder Trennleisten.

Hersteller: OBO Bettermann
Typ: 5084036

oder gleichwertig
Menge: 1,000 LE

**2.2.2 LSA+ Leiste liefern/einbauen**
LSA+ Leiste liefern/einbauen

LSA-Trennleiste 2/10 zu 10 DA mit Farbcode für Rundstangen und Montagewanne liefern und im NT KVZ und im Schalthaus einbauen.

Hersteller: CobiNet
Typ: LSA-Trennleiste 112621

oder gleichwertig
Menge: 5,000 LE

**2.2.3 Fernmeldekabel A-2Y(L)2Y 20x2x0,8 ST III Bd liefern/verlegen**
Fernmeldekabel A-2Y(L)2Y 20x2x0,8 ST III Bd
liefern und verlegen.

1. Vom Schalthaus bis zum NT KVZ

(incl. öffnen / schließen der Kabelschächte und aller
Sicherungsmaßnahmen während der Kabelzugarbeiten;
Montagematerial)

Kabelweg:
Kabelschutzrohrtrasse DN110
AzK 65/40; Kabelschächte 88 R1 100/80
Menge: 250,000 m

**2.2.4 Prüfen der Adern**
Prüfen der Adern

20 Doppeladern auf Durchgang und Vertauschung,
zur wieder in Betriebnahme eines Kabels.
Menge: 1,000 St

**2.2.5 Fernmeldekabel 20X2X0,8 auflegen**
Fernmeldekabel 20X2X0,8 auflegen

im Kabelverteiler KVZ NT einführen, abfangen und führen und
auf zwei LSA-Plus Leiste auflegen.
Menge: 2,000 St

#### 2.3 LWL Verkabelung

**2.3.1 A-DQ(ZN)2Y 96E 9u/125OS2 liefern/verlegen**
A-DQ(ZN)2Y 96E 9u/125OS2 liefern/verlegen

LWL-Streckenkabel A-DQ(ZN)2Y 96E 9u/125OS2 liefern und
in einer Kabelschutzrohranlage DN 110, belegt oder unbelegt von Bügersteig Bestandsschacht nach S3 in den NT KVZ einziehen,
inkl. Kennzeichnung und Beschriftung,
inkl. öffnen / schließen der Kabelschächte und aller
Sicherungsmaßnahmen während der Kabelzugarbeiten;
Montagematerial

Kabelweg:
Kabelschutzrohrtrasse DN 110
Kabelschacht 140/80 & 100/80

Hersteller: ________________

Kabeltyp: _________________
Menge: 250,000 m

**2.3.2 19" Baugruppenträger (BGT)**
19" Baugruppenträger (BGT)

3 HE,
84 TE zur Aufnahme von 12 Fibermodulen (Kapazität 144
Fasern),
einschl. Boden-/Deckenplatte,
Kartenführungsset ( 24 montierte Modulführungsschienen)
einschl. systembedingtem Zubehör,
19" Befestigungsmaterial

liefern und  im vorhandenen 19" Schrank montieren.

Es sind vorzugsweise Komponenten der Fa. Reichle &
De-Massari oder gleichwertig zugelassen.
Die Gleichwertigkeit ist nachzuweisen.
Menge: 2,000 St

**2.3.3 19" Überführungsschublade / Ablagemodul zur Ablage der**
19" Überführungsschublade / Ablagemodul zur Ablage der
Bündelader-Arbeitsreserve

1HE Metall
1 St. Rangierführungswanne ETSI-19" 60mm; Metall
6 St. LWL Umlenkschikane; ABS/PC
systembedingtes Zubehör / Befestigungsmaterial

liefern und  im vorhandenen 19" Schrank und KvZ
montieren.

Es sind vorzugsweise Komponenten der Fa. Reichle &
De-Massari oder gleichwertig zugelassen.
Die Gleichwertigkeit ist nachzuweisen.
Menge: 2,000 St

**2.3.4 Fiber Modul / BGT-Einschub in Kompaktbauweise liefern/montieren**
Fiber Modul  / BGT-Einschub in Kompaktbauweise liefern/montieren

19" 3HE Fibermodul  7 TE, 12 x LC APC (9/125 µm),
für Singlemode 9/125µm,
3 HE / 7 TE-Metall-Frontplatte, montiert mit
Kupplungen und Stecker-Pigtails
Typ LC, 9µm, APC (grün ohne Kodierrung)
Beschriftungsstreifen
Portbedruckung: 1-12,
Modulbedruckung/ Modulkenzeichnung: Kabelnummer;
Kurzbezeichnung  Ziel
1 LWL-Spleißkassette,
1 LWL-Überlängenkassette, Sekundärcoating der
Pigtailadern abgemantelt und in
Spleiß-/Überlängencassette abgelegt,
farbliche Kennzeichnung aller Pigtailenden,
systembedingtem Zubehör / Befestigungsmaterial
Blindabdeckung der freien Ports

liefern und im angebotenen BGT montieren.

Es sind vorzugsweise Komponenten der Fa. Reichle &
De-Massari oder gleichwertig zugelassen.
Die Gleichwertigkeit ist nachzuweisen.

Hersteller/ Fabrikat:

'........................................'
Menge: 8,000 St

**2.3.5 LWL-Kabel absetzen und vorbereiten**
LWL-Kabel absetzen und vorbereiten

LWL-Kabel der Pos.: 2.3.1 2.3.1absetzen und nach Angaben des AG Bündel in Spleißkassetten ablegen und für die Verschaltung in LWL-Muffe vorbereiten. Beachtung der Drehrichtung und Codierung
Muffen im Schacht sichern, inkl. 10 m Kabelreserve ablegen
Menge: 2,000 LE

**2.3.6 LWL-Spleiß erstellen**
LWL-Spleiß erstellen

Einmoden- und Multimodefaser mittels Fusionsspleiß durch verbinden und mit Crimpspleißschutz in Spleißkassette ablegen und sichern.
Menge: 96,000 St

**2.3.7 Lichtwellenleiter - Kontrollmessung**
Lichtwellenleiter - Kontrollmessung

je Faser zwischen zwei Abschlüssen
 - Durchgangsprüfung
 - Optische Dämpfungsmessung zur Ermittlung der
  Streckendämfpung (Einfügedämpfung)
- Rückstreumessung zur Ermittlung des
  Dämpfungbelages der einzelnen Kabel/Faserstücke,
  sowie Dämpfung der Spleiße.  Die Messungen sind
  für beide Richtungen und für beide Wellenlängen
  (1330 und 1550 nm) vorzunehmen.
  Mit je 1000 m Vor und Nachlauffaser incl.
  Dokumentation in  grafischer Darstellung als
  Mehrfachkurve ( bis 12 Fasern, OTDR) auf
  Messblatt  DIN A4.
Menge: 96,000 St

**2.3.8 Dokumentation erstellen/liefern**
Dokumentation erstellen/liefern

- OTDR Messkurven aller gemessenen Fasern (zusätzlich
im PDF-Format);
- Alle Daten in digitaler Form  (PDF) - 1-fach
- OTDR-Dokumentation incl. Spleisdämpfungsangabe,
- Aufbau der Haubenmuffe
Menge: 1,000 LE

#### 2.4 LWL Patchkabel

**2.4.1 Patchkabel LC/APC 1m**
Patchkabel LC/APC 1m

Beidseitig konfektioniert mit Stecker LC/APC
Faser SM E9/125 G.652.D (OS1,OS2)
Stecker / Hebelfarbe: grün
Kabelfarbe: gelb
Länge: 1,0m

Es sind vorzugsweise Komponenten der Fa. Reichle &
De-Massari oder gleichwertig zugelassen.
Die Gleichwertigkeit ist nachzuweisen.

Hersteller:  ________________

Typ:  ________________
Menge: 12,000 St

**2.4.2 Patchkabel LC/APC 1m Duplex**
Patchkabel LC/APC 1m Duplex

Beidseitig konfektioniert mit Stecker LC/APC Duplex
Faser SM E9/125 G.652.D (OS1,OS2)
Stecker / Hebelfarbe: grün
Kabelfarbe: gelb
Länge: 1,0m

Es sind vorzugsweise Komponenten der Fa. Reichle &
De-Massari oder gleichwertig zugelassen.
Die Gleichwertigkeit ist nachzuweisen.

Hersteller:  ________________

Typ:  ________________
Menge: 12,000 St

**2.4.3 Patchkabel LC/APC 2m**
Patchkabel LC/APC 2m

Beidseitig konfektioniert mit Stecker LC/APC
Faser SM E9/125 G.652.D (OS1,OS2)
Stecker / Hebelfarbe: grün
Kabelfarbe: gelb
Länge: 2,0m

Es sind vorzugsweise Komponenten der Fa. Reichle &
De-Massari oder gleichwertig zugelassen.
Die Gleichwertigkeit ist nachzuweisen.

Hersteller:  ________________

Typ:  ________________
Menge: 6,000 St

**2.4.4 Patchkabel LC/APC 2m Duplex**
Patchkabel LC/APC 2m Duplex

Beidseitig konfektioniert mit Stecker LC/APC Duplex
Faser SM E9/125 G.652.D (OS1,OS2)
Stecker / Hebelfarbe: grün
Kabelfarbe: gelb
Länge: 2,0m

Es sind vorzugsweise Komponenten der Fa. Reichle &
De-Massari oder gleichwertig zugelassen.
Die Gleichwertigkeit ist nachzuweisen.

Hersteller:  ________________

Typ:  ________________
Menge: 6,000 St

**2.4.5 Patchkabel LC/APC - LC/PC 4m Hybrid**
Patchkabel LC/APC - LC/PC 4m Hybrid

A-Seitig konfektioniert mit Stecker LC/APC
B-Seitig konfektioniert mit Stecker LC/AP
Faser SM E9/125 G.652.D (OS1,OS2)
Stecker / Hebelfarbe: grün/blau
Kabelfarbe: gelb
Länge: 4,0m

Es sind vorzugsweise Komponenten der Fa. Reichle &
De-Massari oder gleichwertig zugelassen.
Die Gleichwertigkeit ist nachzuweisen.

Hersteller:  ________________

Typ:  ________________
Menge: 4,000 St

**2.4.6 Patchkabel LC/APC - LC/PC 4m Hybrid Duplex**
Patchkabel LC/APC - LC/PC 4m Hybrid Duplex

A-Seitig konfektioniert mit Stecker LC/APC Duplex
B-Seitig konfektioniert mit Stecker LC/AP Duplex
Faser SM E9/125 G.652.D (OS1,OS2)
Stecker / Hebelfarbe: grün/blau
Kabelfarbe: gelb
Länge: 4,0m

Es sind vorzugsweise Komponenten der Fa. Reichle &
De-Massari oder gleichwertig zugelassen.
Die Gleichwertigkeit ist nachzuweisen.

Hersteller:  ________________

Typ:  ________________
Menge: 4,000 St

**2.4.7 Patchkabel LC/APC - LC/PC 6m Hybrid**
Patchkabel LC/APC - LC/PC 6m Hybrid

A-Seitig konfektioniert mit Stecker LC/APC
B-Seitig konfektioniert mit Stecker LC/AP
Faser SM E9/125 G.652.D (OS1,OS2)
Stecker / Hebelfarbe: grün/blau
Kabelfarbe: gelb
Länge: 6,0m

Es sind vorzugsweise Komponenten der Fa. Reichle &
De-Massari oder gleichwertig zugelassen.
Die Gleichwertigkeit ist nachzuweisen.

Hersteller:  ________________

Typ:  ________________
Menge: 4,000 St

**2.4.8 Patchkabel LC/APC - LC/PC 6m Hybrid Duplex**
Patchkabel LC/APC - LC/PC 6m Hybrid Duplex

A-Seitig konfektioniert mit Stecker LC/APC Duplex
B-Seitig konfektioniert mit Stecker LC/AP Duplex
Faser SM E9/125 G.652.D (OS1,OS2)
Stecker / Hebelfarbe: grün/blau
Kabelfarbe: gelb
Länge: 6,0m

Es sind vorzugsweise Komponenten der Fa. Reichle &
De-Massari oder gleichwertig zugelassen.
Die Gleichwertigkeit ist nachzuweisen.

Hersteller:  ________________

Typ:  ________________
Menge: 4,000 St

#### 2.5 Fernmelde-Verkabelung / Haltestellenausrüstung

**2.5.1 Fernsprechkabel A-2Y(L)2Y 2x2x0,8mm² ST III Bd liefern/verlegen**
Fernsprechkabel A-2Y(L) 2x2x0,8mm² St. III Bd.

zum Anschluss der Lautsprecher und in Teillängen jeweils vom KvZ bis zum Kabelschacht S3 und dort mit dem Weiterführenden Kabel Pos. 6.1 über die Gießharzmuffe aus Pos. 2.8.5 muffen.

Kabelweg:
Kabelschutzrohrtrasse DN 110
AzK`s 65/40; Kabelschächte 88 R1 100/80
Stapa-Rohr

(incl. öffnen / schließen der Kabelschächte und aller
Sicherungsmaßnahmen
während der Kabelzugarbeiten)
Menge: 215,000 m

**2.5.2 Fernsprechkabel A-2Y(L)2Y 2x2x0,8mm² ST III Bd anlegen**
Fernsprechkabel A-2Y(L)2Y  2x2x0,8mm² ST III Bd anlegen

Das unter Pos 2.5.1 angebotene und verlegte
Fernsprechkabel im KVZ an den dafür vorgesehenen
Durchgangsklemmen anlegen.
Menge: 4,000 St

**2.5.3 Fernmeldekabel A-2Y(L)2Y 10x2x0,6 ST III Bd liefern/verlegen**
Fernmeldekabel A-2Y(L)2Y 10x2x0,6 ST III Bd
liefern und in vier Teillängen verlegen.

1. Vom KVZ bis in den Sockel  des FAA

2. Vom KVZ bis zum  Montageort der DFI's

3. Zwischen den KVZ NT und ENS

4.Zwischen KVZ und Uhren

(incl. öffnen / schließen der Kabelschächte und aller
Sicherungsmaßnahmen während der Kabelzugarbeiten;
Montagematerial)

Kabelweg:
Kabelschutzrohrtrasse DN110
AzK 65/40; Kabelschächte 88 R1 100/80
Menge: 550,000 m

**2.5.4 Fernmeldekabel A-2Y(L)2Y 10x2x0,6 ST III Bd anlegen**
Fernmeldekabel A-2Y(L)2Y 10x2x0,6 ST III Bd anlegen

Das unter Pos.2.5.3 angebotene und verlegte
Fernmeldekabel im KVZ an den dafür vorgesehenen
LSA-Plus Trennleisten anlegen..
Menge: 3,000 St

**2.5.5 Ethernetkabel CAT6 FTP (F/UTP)**
Ethernetkabel CAT6 FTP (F/UTP)

zum Anschluss der Videokameras an einem Fahrleitungs-, Beleuchtungs- oder Kameramasten liefern und in
Teillängen jeweils vom KvZ bis zum  Montageort der
Kameras/ DFI/ FAA verlegen, inkl. Kabelhochführung im LSA-Mast

Kabelweg:
Kabelschutzrohrtrasse DN 110
AzK`s 65/40; Kabelschächte 88 R1 100/80
Signalmast.

(incl. öffnen / schließen der Kabelschächte und aller
Sicherungsmaßnahmen
während der Kabelzugarbeiten)
Menge: 450,000 m

#### 2.6 Videoausrüstung

**2.6.1 DIN-Schienen-Modul DRM45**
DIN-Schienen-Modul DRM45

DIN Schienen-Module DRM45, Kunststoff
Hutschienen Rangierfeld für ein Steckplatz RJ45;
integrierte Schirmabnahme, für
35-mm-Standard-Hutschienen nach DIN EN 50022  ein
geschirmtes RJ45-Anschlussmodul der Kategorie 6,
geschirmt mit EMV Schirmhaube, Staubschutzkappe,
Trägerplatte

liefern und montieren

Es sind vorzugsweise Komponenten der Fa. Reichle &
De-Massari oder gleichwertig zugelassen.
Die Gleichwertigkeit ist nachzuweisen.

Hersteller/ Fabrikat:

______________________
Menge: 4,000 St

**2.6.2 Ethernetkabel CAT6 FTP (F/UTP) anlegen**
Ethernetkabel CAT6 FTP (F/UTP) anlegen

Das angebotene und verlegte
Kamerakabel im KvZ an den dafür vorgesehenen
DIN Schienen-Module DRM45 anlegen.
Menge: 4,000 St

**2.6.3 Videokamera liefern/montieren**
Videokamera liefern/montieren

Leistungsumfang
Lieferung, Montage und Inbetriebnahme einer hochwertigen PTZ-Netzwerkkamera für den Außeneinsatz, Modell Axis Q6020-E oder technisch gleichwertig.

Technische Mindestanforderungen
PTZ-Kamera mit 360°-Endlosschwenk und großem Neigebereich
Optischer Hochleistungszoom
Full-HD- oder höhere Videoauflösung, mind. 25/30 fps
Gute Low-Light-Eigenschaften, WDR
Wetterschutz (IP66/67), vandalismusresistentes Gehäuse
Netzwerkanschluss mit PoE-Unterstützung
ONVIF-Kompatibilität, HTTPS, RTSP
Fernzugriff, Ereignismanagement, Privacy Masking

Inklusive:
TQ6820-E Solo Kit
AXIS T94A01D Pendant Kit

Typ Axis Q6020-E

oder gleichwertig

liefern, am Signalmast/Fahrleitungsmast montieren
und betriebsfertig anschließen.
inkl. Befestigungs- und Anschlußmaterial und herstellen einer Bohrung zur Kabelausführung am Signalmast.
Menge: 1,000 St

**2.6.4 Videokamera demontieren/montieren**
Videokamera demontieren/montieren

Typ Axis P1375-E

vom alten Signalmast/Fahrleitungsmast demontieren und Sichern.

Inklusive Sicherung der Anschlusskästen.

Nach Herstellung des neuen Signalmasts/Fahrleitungsmast dort montieren und betriebsfertig anschließen.
inkl. Befestigungs- und Anschlußmaterial und herstellen einer Bohrung zur Kabelausführung am Signalmast.
Menge: 3,000 St

**2.6.5 Kamera Mastkonsole**
Kamera Mastkonsole

liefern und montieren

zur befestigung der demontierten Kameras an ihren neuen Standorte.
für Mastdurchmesser 50-150 mm

Typ Axis T91B47 Pole Mount
oder gleichwertig

liefern und montieren
(inkl. Befestigungsmaterial)
Menge: 3,000 St

**2.6.6 Rail Switch liefern**
Rail Switch liefern

Beschreibung: Managed Industrial Switch for DIN Rail, fanless design All Gigabit type, power sourcing equipment in accordance with IEEE 802.3at (PoE+ inline power), max. PoE power 240 W

12 Ports insgesamt
8x 10/100/1000BASE TX / RJ45 (PoE(+) Ports (phantom power))
4x 100/1000Mbit/s fiber (1. Uplink: 2 x SFP Slot (100/1000 Mbit/s) ; 2. Uplink: 2 x SFP Slot
(100/1000 Mbit/s))

Liefern und an AG übergeben.
Montage und Konfiguration erfolgt über den AG.

Hersteller: Hirschmann
Typ: BRS42-0012OOOO-TPDZ99HHSEAXX.X.XX

oder gleichwertig
Menge: 1,000 St

**2.6.7 SFP+ Modul Universal Transceiver A liefern**
SFP+ Modul Universal Transceiver A liefern

Universal SFP+ BiDi Transceiver mit folgenden Spezifikationen liefern.

Connector / Polish: LC-Simplex UPC
Interface: Singlemode BiDi
Compliance Code: BiDi LR
Distance: 20 km
Temperature Range: -40°C - 85°C
Bandwidth: 614 Mbit/s - 11.3 Gbit/s
TX1270/RX1330nm

Hersteller: Flexoptix
Typ: 10G SFP+ BiDi LR Industrial P.B1696.20.ADI

oder gleichwertig
Menge: 4,000 St

**2.6.8 SFP+ Modul Universal Transceiver B liefern**
SFP+ Modul Universal Transceiver A liefern

Universal SFP+ BiDi Transceiver mit folgenden Spezifikationen liefern.

Connector / Polish: LC-Simplex UPC
Interface: Singlemode BiDi
Compliance Code: BiDi LR
Distance: 20 km
Temperature Range: -40°C - 85°C
Bandwidth: 614 Mbit/s - 11.3 Gbit/s
TX1330/RX1270nm

Hersteller: Flexoptix
Typ: 10G SFP+ BiDi LR Industrial P.B1696.20.DAI

oder gleichwertig
Menge: 4,000 St

**2.6.9 48 V Netzteil liefern/montieren**
48 V Netzteil liefern/montieren

Industrie Netzteil mit folgenden Spezifikationen:

Spannungsart der Versorgungsspannung AC,
1. Ausgangsspannung 48 ... 48V,
Max. Ausgangsstrom 1 5A,
Ausgangsspannung einstellbar,
Nennwert Ausgangsspannung 1 48V,
Nennwert Ausgangsstrom 1 5A, Kurzschlussfest,
Bemessungsversorgungsspannung bei AC 50 Hz 230 ... 230V,
Bemessungsversorgungsspannung bei AC 60 Hz 100 ... 100V,
Ausgangsspannung geregelt,
Leistungsabgabe 240W, Stabilisiert,
Ausführung des elektrischen Anschlusses Schraubanschluss,
Tragschienenmontage möglich, geeignet für Reiheneinbau,
Einbaubreite 42mm, Einbauhöhe 225mm, Breite 42mm, Höhe 125mm, Tiefe 125mm,
Schutzart (IP) IP20

Hersteller: Siemens
Typ: 6EP33440SB000AY0

oder gleichwertig
Menge: 1,000 St

**2.6.10 Schutzkontaktsteckdosen liefern/montieren**
Schutzkontaktsteckdosen liefern/montieren

(Montage auf Tragprofilschiene/Hutschiene)
Fabrikat Hager SN017

oder gleichwertig

liefern, montieren und betriebsfertig anschließen
Menge: 2,000 St

#### 2.7 Ausrüstung Anschlussäule

**2.7.1 Montage der Kompnenten Anbindesäule**
Montage der Kompnenten Anbindesäule

Montage der folgenden Unterpositionen auf einer Montageplatte in einer Anschlusssäule. inklusive Hutschienen und Anschlussklemmen.(Zwecks einphasiger 230V Zuleitung)

Montageplatte: 180x698mm
Menge: 1,000 St

**2.7.2 Medienkonverter/ POE injektor**
Medienkonverter/ POE injektor

PoE + Industrial Media Converter 60W - Medienkonverter LWL Kupfer

Singlemode-/Multimode Glasfaser auf Kupfer Gigabit Ethernet

- Mini/Kompaktgröße
- IP-30/ -40°C bis 75°C ()
- Medienkonverter
- GigE - 1000Base-SX, 1000Base-T
- RJ-45 / SFP (mini-GBIC)
- bis zu 10 km

- geeignet für Hutschienenmontage

Hersteller: Startec
Typ: IMC1GSFP60W

oder gleichwertig
Menge: 2,000 St

**2.7.3 56V Industrienetzteil 65W liefern/montieren**
56V Industrienetzteil 65W liefern/montieren

Industrielle DIN-Schienen-PoE+-Stromversorgung 54VDC / 65W

Eingang Eingangsspannungsbereich 90..264 VAC
120..400 VDC
Eingangsfrequenz (AC) 47..63 Hz
VAC Einschaltstrom 80 A @230 VAC
40 A @115 VAC
Ableitstrom 0.8 mA @ 240 VAC
Output Nennausgangsspannung  48 VDC
Einstellbereich  48..56 VDC
Nennausgangsstrom  1.35 A

Strombereich  0..1.35 A
Nennausgangsleistung  65 W

Effizienz  Typisch 94%

Max. Verlustleistung <10 W (ohne Last, 230 VAC Eingang)
Schutz Überlast 110 ~ 150 % der Nennleistung

Hersteller: Microsens
Typ: MS700475

oder gleichwertig
Menge: 2,000 St

**2.7.4 MPO Modul 12 x LC APC**
MPO Modul 12 x LC APC

LWL Modul MPO/MTP® o. Pins/6x LC APC Duplex 9/125µ OS2

Eingang  1 x MPO/MTP® Female Kupplungen rückseitig
Ausgang  6 x LC APC Duplex Kupplungen frontseitig
Tests
Interferometermessung, Einfüge- und Rückflußdämpfungsmessungen und visuelle Endkontrolle; alle Messwerte sind elektronisch abrufbar

  QS-Managementsystem nach ISO 9001, ISO 14001 und TL 9000
tML® - Modulgehäuse, Edelstahl
Gehäuse  Stahlblech verzinkt
Frontplattenfarbe  Edelstahl
Abmessungen  110 x 108 x 20 mm
MPO/MTP® Adapter ohne Flansch, Typ A, grün (APC)
Typ  MPO/MTP®
Anwendung  Singlemode OS2 APC
Bauform  ohne Flansch
Einbauform  SC Simplex
Orientierung  Typ A, Key up/down
Farbe  Grün
Material  Kunststoff
Hülse  --
Klappe  --
Standards  IEC 61754-7
TIA 604-5

LC Duplex Adapter Keramik ohne Flansch, grün (APC)
Typ  LC Duplex
Anwendung  Singlemode OS2 APC
Bauform  One-Piece ohne Flansch
Einbauform  SC Simplex
Farbe  Grün
Material  Kunststoff
Hülse  Keramik

Inklusive Hutschienenhalterung

Hersteller: TDE
Typ: TML-M06LCAD/MP09E

oder gleichwertig
Menge: 2,000 St

**2.7.5 DIN-Schienen-Modul DRM45**
DIN-Schienen-Modul DRM45

DIN Schienen-Module DRM45, Kunststoff
Hutschienen Rangierfeld für ein Steckplatz RJ45;
integrierte Schirmabnahme, für
35-mm-Standard-Hutschienen nach DIN EN 50022  ein
geschirmtes RJ45-Anschlussmodul der Kategorie 6,
geschirmt mit EMV Schirmhaube, Staubschutzkappe,
Trägerplatte

liefern und montieren

Es sind vorzugsweise Komponenten der Fa. Reichle &
De-Massari oder gleichwertig zugelassen.
Die Gleichwertigkeit ist nachzuweisen.

Hersteller/ Fabrikat:

______________________
Menge: 2,000 St

**2.7.6 Ethernetkabel CAT6 FTP (F/UTP) anlegen**
Ethernetkabel CAT6 FTP (F/UTP) anlegen

Das angebotene und verlegte
Kamerakabel im KvZ an den dafür vorgesehenen
DIN Schienen-Module DRM45 anlegen.
Menge: 2,000 St

**2.7.7 Schutzkontaktsteckdosen liefern/montieren**
Schutzkontaktsteckdosen liefern/montieren

Schutzkontaktsteckdosen mit Klappdeckel

(Montage auf Tragprofilschiene/Hutschiene)
Fabrikat Hager SN017

oder gleichwertig

liefern, montieren und betriebsfertig anschließen
Menge: 1,000 St

**2.7.8 Vorkonfektioniertes MPO Kabel liefern/ verlegen**
Vorkonfektioniertes MPO Kabel liefern/ verlegen

LWL Premium Trunkkabel 1x MPO Male/1x MPO Male
A-DQ(ZN)B2Y12E9/125µ OS2 LSHF, Typ A,

inkl. beidseitiger Einzughilfe

Hersteller: TDE

oder gleichwertig
Menge: 120,000 m

#### 2.8 Lautsprecheranlage

**2.8.1 J-Y(St)Y kabel 2x2x0 8mm² liefern/verlegen**
J-Y(St)Y kabel 2x2x0 8mm² liefern/verlegen

zum Anschluss der Lautsprecher und in Teillängen jeweils vom Lautsprechkabel (Position 2.5.1) im Kabelschacht und weiter zu den Montageorten der Lautsprecher im Bereich des Ausleger der WSE`s  verlegen.
Menge: 70,000 m

**2.8.2 Lautsprecher liefern/montieren**
Lautsprecher liefern/ montieren

Wandaufbaulautsprecher 15Watt (100V) 110dB IP-67
Vandalismus geschützt
Ausführung Aluminium,
lackiert in RAL 7004

Technische Daten:
Nettogewicht 1.7kg
IP-Norm(ULEquivalent) 67
Max./min.Temp. 200° C/-50° C
Nenn./Max.Belastb. 15W/30W
MaxSPL1W/1m 95db
SPLNennbelastb. 110db
Frequenzbereich 500-3000Hz
Abstrahlung(-6dB) 160° /55°

Hersteller: DNH
Typ: SAFE-15(T)

oder gleichwertig

Lautsprecher im Bereich Ausleger der
Wetterschutzeinrichtungen montieren.
(Hier müssen die Befestigungslöcher noch in den
Auslegern der WSE gebohrt werden)
Das unter Pos. 2.8.1 beschriebene und bereits bis zu den
Auslegern eingezogene Fernmeldekabel abfangen in die Lautsprecher
einführen und an den dafür vorgesehenen Klemmen
anklemmen.

(incl. Montagematerial)
liefern, montieren und betriebsfertig anschließen.
(incl. Befestigungsmaterial)

Hersteller /Typ: ____________________________
Menge: 8,000 St

**2.8.3 Halterung für Lautsprecher liefern/montieren**
Halterung für Lautsprecher liefern/montieren

Halterung zur Montage der Lautsprecher an der
Haltestellenüberdachung,
mit der Möglichkeit zur Einstellung des Abstrahlwinkel,
gem. Skizze (Anlage 4)
inkl. Befestigungsschrauben für den Lautsprecher,
lackiert in RAL 7004
liefern und montieren.
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Menge: 8,000 St

**2.8.4 Set Gießharz Y-Verbindungsgarnitur**
Set Gießharz Y-Verbindungsgarnitur

zum Verbinden von Kabeln mit Isolierungen und Mänteln aus PVC, EPR,
Polyäthylen, XLPE und PILC. Einsetzbar für das unter
Pos. 2.5.1 beschriebene und gelieferte Fernmeldekabel
liefern.
Für den Einsatz im Innenraum, im Erdreich, im Wasser
und in Installationskanälen, absolute Längs- und
Querwasserdichtígkeit, gute Beständigkeit gegen
chemische Einflüsse, Erdalkalien und UV-Strahlen.
Transparente Kunststoffformschale mit Deckel, inkl.
ausreichend Zweikomponenten-PUR Gießharz, Isolierband
und Schutzhandschuhe.
(incl. Klemmen)
Menge: 2,000 St

**2.8.5 Montage Gießharzmuffe**
Montage Gießharzmuffe

Herstellen der Verbindung im Kabelschacht der unter
Pos. 2.5.1 beschriebenen Fernmeldekabel in der unter Pos.
6.4 beschriebenen und gelieferten
Y-Verbindungsgarnitur.
(incl. aller Montagematerialien)
Menge: 4,000 LE

#### 2.9 Uhren

**2.9.1 Außenuhr liefern/montieren**
Außenuhr liefern/ montieren

Außenuhr quadratisch, 2-seitig,
Zifferblattgröße 50x50 cm
Zifferblatt "A" (neutral ohne BMT Logo) nach DIN 41091,Teil 1,
Zeiger nach DIN 41092, Teil 3 (Std. /Min)
LED-Beleuchtungseinrichtung
Nebenuhrwerke mit Minutenimpuls-Uhrwerk (Std./Min.),
12, 24, 48, 60 V, umschaltbar
seitliche Mastbefestigung für konisch zulaufenden Beleuchtungsmast mit 76 mm Mastzopf ( Die Uhr ist Lotrecht am Beleuchtungsmast zu montieren, die Verjüngung des Mastes ist durch Ausgleichsschalen auszugleichen)

Typ: Bürk-Mobatime PL2215.A.SM

oder gleichwertig

liefern, am Beleuchtungsmast montieren und betriebsfertig anschließen

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Menge: 2,000 St

#### 2.10 Stundenlohnarbeiten

**2.10.1 Stundenlohnarbeiten - Normalstunden (Monteur)**
Stundenlohnarbeiten Monteur (Normalstunden) für
unvorhersehbare Arbeiten, die nur auf Anordnung des
Auftraggebers durchgeführt werden.

Die Stundenzettel mit der genauen Bezeichnung der
ausgeführten Arbeiten, der ausgeführten Stunden, des
Materialverbrauchs und den Namen der Mitarbeiter sind
der Bauleitung zur Anerkennung  in 2-facher
Ausfertigung am gleichen Tag vorzulegen.

Die Stundensätze sind auf Grund des kalkulierten
Bruttomittellohnes einschl. aller tariflichen und
übertariflichen Nebenkosten zu berechnen.
Menge: 35,000 h

**2.10.2 Stundenlohnarbeiten - Normalstunden (Helfer)**
Stundenlohnarbeiten Helfer (Normalstunden) für
unvorhersehbare Arbeiten, die nur auf Anordnung des
Auftraggebers durchgeführt werden.

Die Stundenzettel mit der genauen Bezeichnung der
ausgeführten Arbeiten, der ausgeführten Stunden, des
Materialverbrauchs und den Namen der Mitarbeiter sind
der Bauleitung zur Anerkennung  in 2-facher
Ausfertigung am gleichen Tag vorzulegen.

Die Stundensätze sind auf Grund des kalkulierten
Bruttomittellohnes einschl. aller tariflichen und
übertariflichen Nebenkosten zu berechnen.
Menge: 35,000 h
